# AC BW UTA Sanierung Wirtschaftstrakt
Angebotsaufforderung (GAEB 90, DA83)
Währung: EUR
Auftraggeber: Bau- und Liegenschaftsbetrieb NRW

## 3. BA BMA Hauptverkehrsstollen
Datum: 23.12.25

*Hinweis*
Vorbemerkung Leistungsverzeichnis
A. Vorbemerkung zum Projekt

A1. Beschreibung der Gesamtbaumaßnahme
Im Auftrag der Bundesanstalt für Immobilien (BImA) soll
die bestehende Brandmeldeanlage der Untertageanlage
(UTA) auf dem Gelände der Bundeswehr in Mechernich um
den Bereich Hauptverkehrsstollen erweitert werden.
Der Bauablauf sieht drei Stepps vor:
1.  Erweiterung der vorhandenen Brandmelde-
Zentraltechnik
2.  Aufbau der BMA-Komponenten im West-Tunnel
3.  Aufbau der BMA-Komponenten im Ost-Tunnel

A2. Angaben zur Baustelle
Alle Baustellenbereiche befinden sich in der UTA auf
dem Gelände der Bundeswehr und sind somit Bestandteile
der militärischen Sicherheitsbereiche.
Für die Gesamtbaumaßnahme sind im Wesentlichen der
Bereich vom Hauptverkehrsstollen von Bedeutung, welche
aus den AFU-Plänen hervorgeht.

A3. Zutrittsregelungen Militärgelände
Die Baustelle befindet sich auf militärischem Gelände.
Der Zutritt zu den jeweiligen Liegenschaften erfolgt
über die zugehörige Wache.
Der Auftragnehmer hat mindestens 5 Tage vor Beginn der
Arbeiten für das eingesetzte Personal eine
entsprechende Personenmeldeliste gemäß Muster über den
BLB NRW beim Kasernenkommandanten einzureichen.
Die entsprechenden Muster werden dem AG nach
Anforderung beim BLB per Email zugesendet.
Nach Prüfung durch den Kasernenkommandant / -offizier
werden die Zutrittslisten durch den Kasernendienst an
der entsprechenden Wache ausgelegt.
Eine Rückmeldung erfolgt nur bei Unstimmigkeiten.
Zutrittslisten sind projektbezogen auf den
Ausführungszeitraum zu begrenzen und verlieren
spätestens zum 31.Dezember des Ausführungsjahres ihre
Gültigkeit.
Es ist darauf zu achten, dass im Dezember eine neue
Liste für das nächste Jahr einzureichen ist.
Der Zutritt zur Liegenschaft erfolgt arbeitstäglich im
Pass-Wechsel-Verfahren. Zum Arbeitsbeginn ist ein
gültiger, amtlicher Ausweis (Personalausweis oder
Reisepass) gegen einen Tagesausweis der Bundeswehr zu
tauschen. Hierbei kann es organisationsbedingt zu
Wartezeiten kommen. Zum Arbeitsende werden die
Tagesausweise gegen die hinterlegten Ausweise
zurück-getauscht. Jedes Verlassen der Liegenschaft,
auch kurzfristig, führt zu einem erneuten
Pass-Wechsel-Verfahren. Entstehende Wartezeiten sowie
mögliche Wegzeiten bis zur Baustelle und die dadurch
entstehenden Kosten sind bei der Kalkulation zu
berücksichtigen.
Die Freigabe der Baustelle erfolgt bundeswehrseitig
durch den Kasernenkommandanten. Ausführungszeiten sind
zwischen dem AN über den AG mit dem Kasernenkommandant
Mechernich rechtzeitig abzustimmen. Die angemeldeten
und freigegebenen arbeitstäglichen Ausführungszeiten
beginnen und enden an der jeweiligen Wache und sind
nicht zu überschreiten.
Die üblichen Arbeitszeiten in den Liegenschaften der
Bundeswehr sind von ...
- Montags bis Donnerstags zwischen 6:30 und 15:30 Uhr
- Freitags zwischen 6:30 und 12:00 Uhr.
In Abstimmung mit der Bauleitung und dem
Kasernenkommandanten sowie ggf. mit dem jeweiligen
Gebäudeverantwortlichen kann von diesen Arbeitszeiten
nach frühzeitiger Ankündigung im Einzelfall abgewichen
werden, z.B. bei erforderlicher Nacht-, Feiertags- oder
Sonntagsarbeit. Ein Anspruch auf diese Arbeitszeiten
besteht nicht.
Für den weitergehenden Zutritt zur Untertageanlage
(UTA) sind zusätzlich folgende Vorschriften zu beachten
(hierzu zählt auch der Abluftschacht):
- Es ist jährlich eine personenbezogene
Sicherheitseinweisung in Gebäude 19 der BBK Mechernich
durchzuführen.
Es handelt sich hierbei um eine kurze Videovorführung,
die das Verhalten in der UTA sowie die Nutzung des
Fluchtgepäcks erläutert.
- Ebenfalls in Gebäude 19 erhält man ein
personenbezogenes Fluchtgepäck (Atemschutzausrüstung),
welches nach Beendigung der Tätigkeit in der UTA auch
hier wieder zurückgegeben werden muss. Dieses
Fluchtgepäck ist mitzuführen bzw. unmittelbar an den
Arbeitsstellen in der UTA
bereitzuhalten.
- Zur ständigen Kontrolle der Personenbelegung in der
UTA erhalten alle Personen zudem
einen elektronischen Ausweis im Passwechselverfahren,
der erst den weiteren Zutritt durch
die Schrankenanlage der UTA ermöglicht.
- Aufgrund des Einbahnstraßenverkehrs in der UTA mit
Ampel- und Schrankenregelung sowie einer
Durchfahrtschleuse auf der ca. 4 km langen Ostzufahrt
und unter Beachtung einer max. Fahrgeschwindigkeit von
30 km/h ist mit Anfahrzeiten bis zum Einsatzort von ca.
10 - 15 Minuten zu rechnen.
- Für eine Anlieferung mit LKW sind die
Fahrzeugabmessungen beschränkt und im Vorfeld
abzuklären (maximale Gesamthöhe ca. 3,55 m)
- die UTA darf nur mit Fahrzeugen befahren werden, die
über einen Verbrennungsmotor verfügen, der mit
Dieselkraftstoff betrieben wird.
- Die UTA darf nur mit Sicherheitsschuhen betreten
werden.
- Rauchen ist nur an ausgewiesenen Stellen erlaubt.
Personen aus Herkunftsländern der Staatenliste im Sinne
von §13 Absatz 1 Nummer 17 SÜG erhalten keinen Zutritt
zu den Liegenschaften der Bundeswehr. Die Staatenliste
kann unter "www.bmi.bund.de" jeweils in der aktuellen
Version eingesehen werden. Derzeit sind folgende
Staaten gelistet:
1. Afghanistan (Islamische Republik Afghanistan) 2.
Algerien (Demokratische Volksrepublik Algerien) 3.
Armenien (Republik Armenien) 4. Aserbaidschan (Republik
Aserbaidschan) 5. Belarus (Republik Belarus) 6. China
(Volksrepublik China), ab 01.07.1997 einschl.
Sonderverwaltungsregion (SVR) Hongkong ab 20.12.1999
einschl. Sonderverwaltungsregion (SVR) Macau 7.
Georgien 8. Irak (Republik Irak) 9. Iran (Islamische
Republik Iran) 10. Kasachstan (Republik Kasachstan) 11.
Kirgisien (Kirgisische Republik) 12. Korea
(Demokratische Volksrepublik Korea) 13. Kuba (Republik
Kuba) 14. Laos (Demokratische Volksrepublik Laos) 15.
Libanon (Libanesische Republik) 16. Libyen (Staat
Libyen) 17. Moldau (Republik Moldau) 18. Pakistan
(Islamische Republik Pakistan) 19. Russische Föderation
20. Sudan (Republik Sudan) 21. Syrien (Arabische
Republik Syrien) 22. Tadschikistan (Republik
Tadschikistan) 23. Turkmenistan 24. Ukraine 25.
Usbekistan (Republik Usbekistan) 26. Vietnam
(Sozialistische Republik Vietnam)
Im Falle einer Anweisung durch die Bundeswehr erteilt
der Bieter seine Zustimmung hinsichtlich einer
Sicherheitsprüfung der Stufe S2 Sabotageschutz gemäß
SÜG für das eingesetzte Personal des Auftragsnehmers.

A4. Verhaltensregelungen Militärgelände

Die für die Baumaßnahme erforderlichen Arbeiten sind so
durchzuführen, dass der militärische Betrieb möglichst
nicht gestört wird.
Die Vorschriften für den Zugang zum militärischen
Gelände sind von allen Beschäftigten genau zu beachten.
Sie dürfen sich nur im unmittelbaren Baustellenbereich
und auf den Zu- und Abfahrtswegen aufhalten.
Behinderungen durch militärische Übungen sind dem BLB,
Standort Mechernich, sofort anzuzeigen.
Anweisungen vom Betriebs- und Wachpersonal oder der
Betriebsfeuerwehr ist unmittelbar Folge zu leisten.
Eine Personenkontrolle innerhalb des Bereichs durch das
Wachpersonal kann jederzeit stattfinden.
Die Verwendung von Funksprechgeräten ist nur mit
ausdrücklicher Genehmigung des Kasernenkommandanten
erlaubt.
Die Bereitschaft der an der Maßnahme beteiligten
Mitarbeiter sich bei Bedarf einer
Sicherhietsüberprüfung unterziehen zu lassen wird
vorausgesetzt.
Auf dem Bundeswehrgelände besteht ein striktes
Fotografierverbot.
Eine notwendige Fotografiererlaubnis ist schriftlich zu
beantragen.
Ein Verstoß gegen die Vorschriften führt ausnahmslos zu
einem Entfernen des Personals vom Gelände der
Bundeswehr und ggf. zu einem Abbruch der Arbeiten ohne
Anspruch auf Vergütung der Ausfallzeiten.
Der Auftragnehmer haftet für alle eigenen Beschäftigten
inkl. Subunternehmer.

A5. Arbeits- und Gesundheitsschutz
Der Auftragnehmer ist verpflichtet, die zur Regelung
des Arbeitsschutzes auf der Baustelle geltenden
Gesetze, Verordnungen sowie das
berufsgenossenschaftliche Vorschriftenwerk zu beachten.

Entsprechend der Verordnung über Sicherheit und
Gesundheitsschutz auf Baustellen (BaustellV vom
10.06.98 bzw. EG-Richtlinie 92/57/EWG) ist für die
Planung der Ausführung und die Ausführungsphase von der
Bauherrin ein Koordinator bestellt.
Dieser erstellt den gemäß BaustellV für o.g.
Bauvorhaben erforderlichen Sicherheits- und
Gesundheitsschutzplan und eine Baustellenordnung,
organisiert das Zusammenwirken der ausführenden
Unternehmen hinsichtlich Sicherheit- und
Gesundheitsschutz zum Beispiel durch
Sicherheitsbesprechungen und -begehungen mit
Dokumentation und Auswertung der Ergebnisse,
koordiniert die Überwachung der ordnungsgemäßen
Anwendung der erforderlichen Arbeitsverfahren durch die
beteiligten Unternehmen während der Ausführung z.B.
durch Einfordern von Nachweisen, wirkt hin auf die
Einhaltung der Baustellenordnung hinsichtlich der
Vermeidung gegenseitiger Gefährdungen und koordiniert
die Anwendung der allgemeinen Grundsätze nach §4 des
Arbeitsschutzgesetzes.
Die Hinweise des Koordinators zu erforderlichen
Sicherheits- und Gesundheitsschutzmaßnahmen sind zu
beachten.
Der AN wird verpflichtet, seinen Mitarbeitern eindeutig
und schriftlich mitzuteilen, dass den Hinweisen des
SiGe-Koordinators in Bezug auf Sicherheit und
Gesundheitsschutz unbedingt Folge zu leisten ist und,
dass bei Zuwiderhandlungen die Berechtigung zum
Betreten der Baustelle entzogen werden kann.
Vom Auftragnehmer ist ein für den Arbeitsschutz in
seinem Bereich Verantwortlicher zu benennen.
Dieser ist für die Einhaltung der
Arbeitsschutzvorschriften durch die ihm unterstellten
Arbeitskräfte (einschließlich der Arbeitskräfte seiner
Subunternehmer, vgl. DGUV Vorschrift 1 § 6 "Grundsätze
der Prävention") zuständig.
Er ist verpflichtet, vor Beginn der Arbeiten und danach
regelmäßig das eingesetzte Personal über erforderliche
Maßnahmen zur Arbeitssicherheit und zum
Gesundheitsschutz auf der Baustelle zu unterweisen.
Vor Beginn der Arbeiten sind dem SiGe-Koordinator
folgende Unterlagen zu übergeben:
- Baustellenspezifische Gefährdungsbeurteilung nach
Arbeitsschutzgesetz §§5 und 6
- Unterweisungsnachweis der Mitarbeiter
- Ausgefüllte Meldebögen der Baustellenordnung
- Benennung des verantwortlichen Bauleiters
- Angaben zur sicherheitstechnischen- und
arbeitsmedizinischen Betreuung
- Benennung der Ersthelfer mit Ausbildungsnachweis
Es wird hiermit zudem auf die Anlage A05 -
Gefährdungsbeurteilung BwDLZ hingewiesen, die bei den
Tätigkeiten zu berücksichtigen ist.

A6. Schadstoffbelastung
Sämtliche künstlichen Mineralwollen in der UTA müssen
aufgrund des Baujahres als "wahrscheinlich
krebserzeugend" eingestuft werden.
Zudem ergaben Kontaktproben im Abluftschacht
bedenkliche Faserstaubkonzentrationen.
Für sämtliche in und an der UTA stattfindenden Arbeiten
und Maßnahmen sind für den Rückbau der
schadstoffbelasteten Bauteile aufgrund der
Gefahrstoffnachweise die besonderen Schutzmaßnahmen
nach der Verordnung zum Schutz vor Gefahrstoffen
(Gefahrstoffverordnung GefStoffV) und im speziellen
dabei die TRGS 519 Asbest-, Abbruch-, Sanierungs- oder
Instandhaltungsarbeiten sowie die TRGS 521 Abbruch-,
Sanierungs- und Instandhaltungsarbeiten mit Kontakt zu
alter Mineralwolle (KMF-Material) zu beachten und
anzuwenden.
PCB-belastete Materialien wurden nicht nachgewiesen.
Die Ablagerungen innerhalb der Rohrleitungen weisen
auffällig bis erhöhte Schwermetallkonzentrationen auf.
Das Material wird jedoch nicht als gefährlicher Abfall
eingestuft, weswegen der Arbeitsschutz auf den
allgemeinen Staubschutz auszulegen ist.
Bei der Bearbeitung angestrichener Materialien sind
Schutzmaßnahmen für "Arbeiten in kontaminierten
Bereichen" zu treffen (DGUV 101-001, TRGS 524).
In diesem Leistungsverzeichnis sind keine Arbeiten an
Schadstoffbelasteten Bauteilen vorgesehen.

A7. Ortsbesichtigung
Der Bieter hat sich nach eigenem Ermessen vor Abgabe
des Angebotes über die örtlichen Verhältnisse auf der
Baustelle zu informieren.
Von Seiten des Auftraggebers wird eine Ortsbesichtigung
aufgrund der besonderen örtlichen Verhältnisse dringend
empfohlen.
Insofern eine Ortsbesichtigung gewünscht wird, ist dies
dem BLB spätestens zwei Wochen vor Angebotsabgabe
mitzuteilen.
Der Auftragnehmer erklärt mit der Abgabe seines
Angebotes, dass er sich über alle örtlichen
Verhältnisse, Transportwege für Materialien und alle
übrigen Gegebenheiten ausreichend informiert und diese
in dem Angebot vollständig berücksichtigt hat.
Fehlkalkulationen, die auf mangelnde
Informationsbeschaffung des Auftragnehmers
zurückzuführen sind, führen nicht zu berechtigten
Mehrforderungen.

B. Vorbemerkung zum Leistungsbereich

B1. Allgemeine Vertragsbedingungen für die Ausführung
von Bauleistungen
Es gelten die Allgemeinen Vertragsbedingungen für die
Ausführung von Bauleistungen gemäß VOB Teil B - DIN
1961 - in der gültigen Ausgabe.

B2. Allgemeine Technische Vertragsbedingungen für
Bauleistungen (ATV)
Gemäß VOB Teil C - Allgemeine Technische
Vertragsbedingungen für Bauleistungen - sind die
Regelungen "ATV DIN 18299 bis ATV DIN 18459" je nach
Erfordernis im betreffenden Bauvorhaben zu
berücksichtigen.
Abweichende Regelungen in den ATV DIN 18300 bis ATV DIN
18459 gegenüber der
ATV DIN 18299 haben Vorrang.

B3. Zusätzliche technische Vertragsbedingungen (ZTV)
Die Richtlinien für die Durchführung von Bauaufgaben
des Bundes RBBau sind zu berücksichtigen.
Vom Auftragnehmer ist in den vorgesehenen Freiräumen
der jeweiligen LV-Positionen das dem Angebot zugrunde
liegende Fabrikat einzutragen.
Die Leistungen werden durch gemeinsames Aufmaß zwischen
Auftraggeber und Auftragnehmer festgestellt. Im Zuge
der Bauarbeiten verdeckte Leistungen sind vorher
aufzumessen.
Nur gemeinschaftliche Aufmaße sind für die spätere
Abrechnung maßgebend.
Hierbei ist ein Aufmaßprotokoll anzufertigen und von
beiden Vertretern zu unterschreiben. Werden bei später
nicht einsehbaren Bereichen Aufmaße ohne Beisein des
AG- Vertreters erstellt, behält sich der AG die
ausschließliche Abrechnung nach den Ausführungsplänen
vor.
Die Auswertung der Aufmaße sowie die Anfertigung der
erforderlichen Abrechnungs-zeichnungen und
Massenberechnungen hat der AN vorzunehmen.
Aufmaße sind, falls zum Nachweis erforderlich, ggf.
durch Skizzen, Angabe des Gebäudeteils, der Raumnummer
o.ä. zu belegen. Sie sind baubegleitend vorzunehmen.
Bei der Abrechnung der Leistungen sind die gleichen
Positionsnummern wie im Leistungsverzeichnis zu
verwenden.
Nachtragsangebote sind dem Auftraggeber vor Beginn der
Arbeiten zur Genehmigung unter Beifügung von
Preiskalkulationen mit zugehörigen Preisnachweisen
sowie erforderlichen prüffähigen Unterlagen vorzulegen.

Die Durchführung der entsprechenden Leistungen erfolgt
erst nach der zugehörigen Nachtragsbeauftragung durch
den AG.

C. Vorbemerkungen zum Leistungsverzeichnis

C1. Gegenstand dieser Ausschreibung
Brandmeldeanlage
Die vorhandene Brandmeldeanlage der Lagerstollen ist
gemäß VDE 0833, den VdS-Richtlinien und dem
Brandschutzkonzept um den Bereich Hauptverkehrsstollen
West- und Ost-Zufahrt zu erweitern.

C2. Angaben zur Ausführung
Die vorhandene  Brandmeldezentrale UGM2020 der Firma
Bosch ist zu erweitern für die Komponenten des
Hauptverkehrstollen.
Die Bausubstanz ist vor Beschädigungen und
Verschmutzungen zu schützen. Die Eigensicherung der
Monteure sowie die UVV Vorschriften sind einzuhalten.
Flucht- und Rettungswege sind von Geräten und
Installationsmaterial ständig frei zu halten. Die
Leistungen der im Leistungsverzeichnis beschriebenen
Positionen umfassen die komplette Lieferung, die
fachgerechte Montage, Einsatz von Geräten/Maschinen und
den betriebsfertigen Anschluss, Einstell- und
Justierarbeiten, Inbetriebnahmen, systemgebundenes
Zubehör, Klein- und Befestigungsmaterial.

C3. Bauablauf- / Terminplan
Die detaillierten Ausführungsfristen sind dem
beigefügten Terminplan sowie den besonderen
Vertragsbedingungen (Formblatt VHB 214) zu entnehmen.
Der Bauablauf sieht drei Steps vor:

Step 1: Aufbau der Zentralentechnik in der Wachzentrale
Step 2: Aufbau der BMA-Komponenten im West-Tunnel
Step 3: Aufbau der BMA-Komponenten im Ost-Tunnel

Der Auftragnehmer hat nach der Auftragserteilung einen
Bauablaufplan (Baufristenplan) in Abstimmung mit den
anderen Gewerken vorzulegen, der sich an den Vorgaben
der Ausschreibung orientiert. Der Bauablaufplan ist
laufend fortzuschreiben.
In dem Bauablaufplan sind die vom Auftragnehmer
vorgesehenen Arbeitskräfte (inkl. evtl.
Subunternehmen), Maschinen und Geräte zu definieren.
Der jeweilige Stand der Bauarbeiten und die Abweichung
von den Soll-Vorgaben müssen vom Auftragnehmer durch
entsprechende Kennzeichnungen ersichtlich gemacht
werden.

C4. Ausführungsunterlagen
Der Auftraggeber bzw. das verantwortliche Planungsbüro
stellt nach Auftragsvergabe die Ausführungsplanung in
dem erforderlichen CAD-Standard zur Verfügung.
Alle Planunterlagen sind vom Auftragnehmer
eigenverantwortlich auf Übereinstimmung mit den
tatsächlichen Gegebenheiten zu überprüfen.
Alle für die Ausführung und Fertigung erforderlichen
Maße sind an der Baustelle zu nehmen. Bei Abweichungen
ist unverzüglich die Bauleitung zu informieren.
Damit die grafischen CAD/CAE-Daten den zugrunde
liegenden Konventionen des BLB NRW entsprechen,
verpflichtet sich der Auftragnehmer, den vorgegebenen
CAD-Standard des BLB NRW einzuhalten.
Der "CAD/CAE-Standard des BLB NRW kann eingesehen
werden unter:
"www.blb.nrw.de/service/service-fuer-auftragnehmer/stan
dards-erlasse-und-regelungen"
Das CAD/CAE-Datenblatt wird jeder Ausfertigung der
Vertragsunterlagen beigefügt.

C5. Baubesprechungen
In regelmäßigen, abgestimmten Zeiträumen (ca. 2
Wochen), finden Baubesprechungen statt. Der
Auftragnehmer ist zur Teilnahme an den Besprechungen
verpflichtet.
Im Verhinderungsfall des eigenen Bauleiters hat er
einen bevollmächtigten Vertreter zu entsenden, der mit
allen Gegebenheiten der Baustelle vertraut ist.
Die Baubesprechungsergebnisse werden in Protokollen
verbindlich festgehalten und allen Beteiligten
zugestellt.

C6. Baudurchführung
Alle vom Auftragnehmer zu erstellenden Unterlagen, wie
Angebot, Schriftverkehr, Berechnungen, Beschreibungen,
Pläne, Revisions- und Bestandsunterlagen,
Bescheinigungen, Prospekte, Rechnungen usw. sind in
deutscher Sprache zu verfassen bzw. vorzulegen.
Die mündliche und schriftliche Kommunikation erfolgt in
deutscher Sprache.
Aus diesem Grunde ist deutschsprachiges
Führungspersonal einzusetzen.
Der Auftragnehmer hat für die Dauer der Bauzeit eine
geeignete Fachkraft als verantwortlichen Bauleiter zu
benennen. Der Bauleiter bzw. sein Vertreter muss
während der
Arbeitszeit ständig auf der Baustelle anwesend und zur
Entgegennahme und Ausführung von Anweisungen
bevollmächtigt sein.
Für die Dauer der Bauzeit sind tägliche
Baustellenberichte zu erstellen, die spätestens am
darauffolgenden Tag der Bauleitung übergeben werden
müssen.
Die Baustellenberichte / Bautagebuch müssen enthalten:
- Datum, Dauer der Arbeitszeit
- Anzahl der eingesetzten Arbeitskräfte, gegliedert
nach Fach- und Hilfsarbeitern usw.
- eingesetztes, größeres Arbeitsgerät
- bei Bedarf Wetterdaten
- ferner sind die ausgeführten Arbeiten in kurzen
Stichworten anzugeben
- angeliefertes Material ist aufzuführen
- Unterschrift des verantwortlichen Bauleiters
Vor Arbeitsbeginn und, je nach Fortgang der Arbeiten
auch zwischenzeitlich, hat sich der Baustellen- bzw.
Montageleiter davon zu überzeugen, dass der
Montagebereich den Anforderungen der Arbeitssicherheit
entspricht.
Der Auftragnehmer hat für seinen Auftragsumfang und
Tätigkeitsbereich einen deutschsprachigen Mitarbeiter
mit gültiger Ersthelferbescheinigung zu stellen.
Auf die Einhaltung der Unfallverhütungsvorschriften,
insbesondere auch bei Arbeiten mit gefährlichen
Arbeitsstoffen (z.B. silikogener Staub, chemische
Stoffe, Lösungsmittel, usw.) wird ausdrücklich
hingewiesen.
Der Auftragnehmer hat dafür Sorge zu tragen, dass die
Arbeitszeiten mit dem zuständigen Ordnungsamt
abgestimmt sind.
Die benötigten Baustoffe sind ggf. aufgrund der
beschränkten Lagermöglichkeiten kurzfristig gemäß dem
Arbeitsfortschritt anzuliefern. Wird vom AN mehr als
die zur Verfügung gestellte Lagerfläche benötigt, so
ist er selbst für deren Beschaffung zuständig.
Vom AG werden außerhalb des Baugeländes keine Lager-
und Arbeitsplätze zur Verfügung gestellt.
Gebühren für die Inanspruchnahme öffentlicher Flächen
sind vom Auftragnehmer zu tragen.
Der Bauherr übernimmt keine Haftung für beschädigte
oder abhanden gekommene Materialien während der Bauzeit
bis zur Übergabe der fertigen Anlagen an den Bauherrn.
Alle eingesetzten Maschinen, z.B. Kran- und
Mischanlage, Bohrmaschinen etc. müssen handelsüblich
funkentstört sein. Maschinen, welche diese Kriterien
nicht erfüllen, müssen unverzüglich von der Baustelle
entfernt werden. Der Geräuschpegel der für die
Bauarbeiten einzusetzenden Geräte, Maschinen,
Transportfahrzeuge usw. ist so gering wie möglich zu
halten.
Die im Baugelände verbleibenden Baukörper sind
unbedingt zu schützen.
Offene Anlagenteile sind bei jeglicher
Montageunterbrechung durch geeignete Maßnahmen gegen
Schmutzeintrag zu schützen.
Der AN hat die Baustelle und die von ihm in Anspruch
genommenen und bearbeiteten Flächen mit entsprechendem
Gerät von allen aus dem Baubetrieb entstehenden
Verschmutzungen und Verunreinigungen täglich zu
säubern.
Staubbelästigungen sind durch geeignete Maßnahmen zu
unterbinden.
Werden Gerüste bauseits bereitgestellt, so können sie
unter der Voraussetzung der Verkehrssicherheit vom AN
auf eigene Gefahr benutzt werden.
Müssen vorhandene Schutzvorrichtungen zur Ausführung
der Arbeiten entfernt werden, so sind diese nach
Beendigung der Arbeiten vorschriftsgemäß
wiederherzustellen.
Gerüste sind sauber zu halten (Schmutz, Staub,
Bauschutt) und arbeitstäglich zu reinigen.
Sie sind grundsätzlich in dem Zustand zurückzugeben wie
sie übernommen worden sind.
Das Anbringen von Schwenkarmaufzügen und dgl. darf nur
an den dafür vorgesehenen Punkten und nach Abstimmung
mit dem Aufsteller der Gerüste oder mit der Bauleitung
erfolgen.
Maßnahmen zum Schutz der Umwelt sind in eigener
Verantwortung des AN gewissenhaft durchzuführen.
Allgemein gültige gesetzliche und behördliche
Bestimmungen zum Umweltschutz sind zu beachten, auch
wenn sie in den hier vorliegenden Unterlagen nicht
eigens erwähnt sind.
Das Austreten von wassergefährdenden Stoffen ist
unverzüglich der Bauleitung mitzuteilen. Ort,
Zeitpunkt, Art und Gegenmaßnahme sind im Bautagebuch /
Baustellenbericht zu protokollieren.
Bei Arbeiten, bei denen es zu Funkenflug oder
Rauchentwicklung kommen kann (Schweißarbeiten,
Trennschnitt- und Schleifarbeiten) muß in jedem
Einzelfall vorher eine Abstimmung mit der
Betriebsfeuerwehr erfolgen (Stellung eigene / fremde
Brandwache ...).
Bei erforderlichen Schweißarbeiten muss ein
Schweißschein beim BLB angefordert werden. Dieser wird
in dreifacher Ausfertigung tagesscharf ausgestellt und
ist dem BwDLZ und der Werksfeuerwehr vorzulegen. Im
Rahmen der Bauauftaktbesprechung erfolgt eine
Abstimmung und Einweisung mit und durch die Feuerwehr.
Schweißarbeiten sind in den Bautageberichten zu
vermerken. Ferner sind die Unfallverhütungsvorschriften
"Schweißen, Schneiden und verwandte Arbeitsverfahren"
zu beachten. Grundsätzlich hat sich der Auftragnehmer
davon zu überzeugen, ob im Arbeitsbereich Rauchmelder
vorhanden sind. Die Abstimmung mit der Feuerwehr über
eine evtl. erforderliche Außerbetriebnahme hat der
Auftragnehmer eigenverantwortlich durchzuführen.
Vor Aufnahme sämtlicher Arbeiten ist dem zuständigen
Sicherheits- und Gesundheits-koordinator eine
Gefährdungsanalyse zur Abstimmung vorzulegen.
Erst nach Freigabe durch den SiGeKo und nach erfolgter
Unterweisung in die Belange der Baustelle dürfen die
Arbeiten begonnen werden.

C7. Revisionsunterlagen
Der Auftragnehmer hat spätestens 1 Woche vor der
Abnahme der Gesamtleistung die vorab vom Fachplaner
geprüfte Dokumentation der Bauleitung zu übergeben.
Der genaue Umfang und Ausführung sind der
entsprechenden LV- Position zu entnehmen.

C8. Instandhaltung
Eine separate Ausschreibung über die Instandhaltung der
betreffenden Anlagen wird in dieser Ausschreibung
beigelegt. Die Instandhaltungsleistungen werden
ebenfalls mit gewertet jedoch werden diese durch den
Betreiber (Bundeswehrdienstleistungszentrum Aachen)
beauftragt.

C9. Anhang
Zusätzlich aufgeführte Angaben in den Anlagen sind zu
berücksichtigen.
Anlage A01 - Terminplan  (Kann nur vor Ort im
Projektbüro eingesehen werden. Nach Auftragsvergabe und
Verpflichtung gem. FB 125 werden die Unterlagen an den
Auftragnehmer ausgehändigt )
Anlage A02 - Osttunnel  (Kann nur vor Ort im
Projektbüro eingesehen werden. Nach Auftragsvergabe und
Verpflichtung gem. FB 125 werden die Unterlagen an den
Auftragnehmer ausgehändigt )
Anlage A03 - Westtunnel  (Kann nur vor Ort im
Projektbüro eingesehen werden. Nach Auftragsvergabe und
Verpflichtung gem. FB 125 werden die Unterlagen an den
Auftragnehmer ausgehändigt )
Anlage A04 - Grundriss UG Stollen 401(Kann nur vor Ort
im Projektbüro eingesehen werden. Nach Auftragsvergabe
und Verpflichtung gem. FB 125 werden die Unterlagen an
den Auftragnehmer ausgehändigt )
Anlage A05 - Gefährdungsbeurteilung
Anlage A06 - Unterweisungsnachweis

### 01 Leistungsverzeichnis

#### 01.01 Titel 1: Kabel und Leitungen

*Hinweis*
Auf Putz/Spritzbeton mit Abstandsschellen,
liefern und verlegen

**01.01.0010 Kabel halogenfrei N2XH-J 1x4RE AP Abstandsschellen**
StL-Nr. STLB-Bau 4 /2025
Halogenfreies Kabel DIN VDE 0276-604 (VDE 0276-604)
N2XH-J 1 x 4 RE, Cu-Zahl 38, auf Putz mit
Abstandsschellen.
Menge: 18,000 m
Zuordnung: 444000000 053

**01.01.0020 Kabel halogenfrei N2XH-J 1x6RE AP Abstandsschellen**
StL-Nr. STLB-Bau 4 /2025
Halogenfreies Kabel DIN VDE 0276-604 (VDE 0276-604)
N2XH-J 1 x 6 RE, Cu-Zahl 58, auf Putz mit
Abstandsschellen.
Menge: 18,000 m
Zuordnung: 444000000 053

**01.01.0030 Kabel halogenfrei N2XH-J 3x2,5RE AP Abstandsschellen**
StL-Nr. STLB-Bau 4 /2025
Halogenfreies Kabel DIN VDE 0276-604 (VDE 0276-604)
N2XH-J 3 x 2,5 RE, Cu-Zahl 72, auf Putz mit
Abstandsschellen.
Menge: 162,000 m
Zuordnung: 444000000 053

**01.01.0040 Datenkabel Horizontal-Steigbereich Kat.6A geschirmt 4x2xAWG22 halogenf**
StL-Nr. STLB-Bau 4 /2025
Datenkabel für den Horizontal- und Steigbereich DIN EN
50288-10-1 (VDE 0819-10-1), Kategorie 6 Index A
tiefgestellt DIN EN 50173-1 (VDE 0800-173-1),
geschirmt, Trennklasse b DIN EN 50174-2 (VDE
0800-174-2), Leitungswiderstand 0,065 Ohm/m und
Kabeldurchmesser 0,007 m DIN EN 50174-2 (VDE
0800-174-2), Link-Klasse E Index A tiefgestellt, DIN EN
50173-1 (VDE 0800-173-1), 4 x 2 x AWG 22, halogenfrei,
auf Putz mit Abstandsschellen.
Menge: 368,000 m
Zuordnung: 457000000 061

**01.01.0050 Installationskabel symmetrisch BMK J-H(St)H 2x2x0,8 Bd AP Abstandssche**
StL-Nr. STLB-Bau 4 /2025
Installationskabel, symmetrisch, mit rotem Außenmantel
und Aufdruck -Brandmeldekabel-, J-H(St)H, 2 x 2 x 0,8
Bd, auf Putz mit Abstandsschellen.
Menge: 114,000 m
Zuordnung: 457000000 061

**01.01.0060 LWL-Universalkabel Mehrmodenfaser U-DQ(ZN)BH 4G50/125 AP Abstandsschel**
StL-Nr. STLB-Bau 4 /2025
LWL-Universalkabel (Außen-/Innenkabel) als
Mehrmodenfaser, OM 3, typisch 10 Gbps bis 300 m,
metallfrei, bewehrt, U-DQ(ZN)BH, 4 G 50/125,
Wellenlänge 850 nm, auf Putz mit Abstandsschellen,
Ausführung gemäß Einzelbeschreibung,
Einzelbeschreibungs-Nr 'mit Funktionserhalt E 30 in
Anlehnung an IEC 60331-25, Anwendung im Tunnel'
Menge: 1315,000 m
Zuordnung: 457000000 061

**01.01.0070 LWL-Universalkabel Mehrmodenfaser U-DQ(ZN)BH 4G50/125 AP Abstandsschel**
StL-Nr. STLB-Bau 4 /2025
LWL-Universalkabel (Außen-/Innenkabel) als
Mehrmodenfaser, OM 3, typisch 10 Gbps bis 300 m,
metallfrei, bewehrt, U-DQ(ZN)BH, 4 G 50/125,
Wellenlänge 850 nm, auf Putz mit Abstandsschellen,
Ausführung gemäß Einzelbeschreibung,
Einzelbeschreibungs-Nr 'halogenfrei, Anwendung im
Tunnel'
Menge: 273,000 m
Zuordnung: 457000000 061

*Hinweis*
Mit Sammelhalter aus Metall,
liefern und verlegen

**01.01.0080 Kabel halogenfrei N2XH-J 1x4RE Befestigung**
StL-Nr. STLB-Bau 4 /2025
Halogenfreies Kabel DIN VDE 0276-604 (VDE 0276-604)
N2XH-J 1 x 4 RE, Cu-Zahl 38, mit Befestigung gemäß
bauaufsichtlicher Zulassung, Ausführung gemäß
Einzelbeschreibung,
Einzelbeschreibungs-Nr 'Sammelhalter Metall auf
Spritzbeton'
Menge: 7,000 m
Zuordnung: 444000000 053

**01.01.0090 Kabel halogenfrei N2XH-J 1x6RE Befestigung**
StL-Nr. STLB-Bau 4 /2025
Halogenfreies Kabel DIN VDE 0276-604 (VDE 0276-604)
N2XH-J 1 x 6 RE, Cu-Zahl 58, mit Befestigung gemäß
bauaufsichtlicher Zulassung, Ausführung gemäß
Einzelbeschreibung,
Einzelbeschreibungs-Nr 'Sammelhalter Metal auf
Spritzbetonl'
Menge: 7,000 m
Zuordnung: 444000000 053

**01.01.0100 Kabel halogenfrei N2XH-J 3x2,5RE Befestigung**
StL-Nr. STLB-Bau 4 /2025
Halogenfreies Kabel DIN VDE 0276-604 (VDE 0276-604)
N2XH-J 3 x 2,5 RE, Cu-Zahl 72, mit Befestigung gemäß
bauaufsichtlicher Zulassung, Ausführung gemäß
Einzelbeschreibung,
Einzelbeschreibungs-Nr 'Sammelhalter Metall auf
Spritzbeton'
Menge: 72,000 m
Zuordnung: 444000000 053

**01.01.0110 Datenkabel Horizontal-Steigbereich Kat.6A geschirmt 4x2xAWG22 halogenf**
StL-Nr. STLB-Bau 4 /2025
Datenkabel für den Horizontal- und Steigbereich DIN EN
50288-10-1 (VDE 0819-10-1), Kategorie 6 Index A
tiefgestellt DIN EN 50173-1 (VDE 0800-173-1),
geschirmt, Trennklasse b DIN EN 50174-2 (VDE
0800-174-2), Leitungswiderstand 0,065 Ohm/m und
Kabeldurchmesser 0,007 m DIN EN 50174-2 (VDE
0800-174-2), Link-Klasse E Index A tiefgestellt, DIN EN
50173-1 (VDE 0800-173-1), 4 x 2 x AWG 22, halogenfrei,
mit Befestigung gemäß bauaufsichtlicher Zulassung,
Ausführung gemäß Einzelbeschreibung,
Einzelbeschreibungs-Nr 'Sammelhalter Metall auf
Spritzbeton'
Menge: 252,000 m
Zuordnung: 457000000 061

**01.01.0120 Installationskabel symmetrisch BMK J-H(St)H 2x2x0,8 Bd Befestigung**
StL-Nr. STLB-Bau 4 /2025
Installationskabel, symmetrisch, mit rotem Außenmantel
und Aufdruck -Brandmeldekabel-, J-H(St)H, 2 x 2 x 0,8
Bd, mit Befestigung gemäß bauaufsichtlicher Zulassung,
Ausführung gemäß Einzelbeschreibung,
Einzelbeschreibungs-Nr 'Sammelhalter Metall auf
Spritzbeton'
Menge: 68,000 m
Zuordnung: 457000000 061

**01.01.0130 LWL-Universalkabel Mehrmodenfaser U-DQ(ZN)BH 4G50/125 Befestigung**
StL-Nr. STLB-Bau 4 /2025
LWL-Universalkabel (Außen-/Innenkabel) als
Mehrmodenfaser, OM 3, typisch 10 Gbps bis 300 m,
metallfrei, bewehrt, U-DQ(ZN)BH, 4 G 50/125,
Wellenlänge 850 nm, mit Befestigung gemäß
bauaufsichtlicher Zulassung, Ausführung gemäß
Einzelbeschreibung,
Einzelbeschreibungs-Nr 'halogenfrei, Sammelhalter
Metall auf Spritzbeton, Anwendung im Tunnel'
Menge: 144,000 m
Zuordnung: 457000000 061

*Hinweis*
Auf vorh. Kabelleiter/Kabelrinne/in Installationskanal

**01.01.0140 Kabel halogenfrei N2XH-J 1x4RE vorh.Kabelrinne/Kanal**
StL-Nr. STLB-Bau 4 /2025
Halogenfreies Kabel DIN VDE 0276-604 (VDE 0276-604)
N2XH-J 1 x 4 RE, Cu-Zahl 38, auf vorh. Kabelrinnen oder
in offene Kanäle.
Menge: 68,000 m
Zuordnung: 444000000 053

**01.01.0150 Kabel halogenfrei N2XH-J 1x6RE vorh.Kabelrinne/Kanal**
StL-Nr. STLB-Bau 4 /2025
Halogenfreies Kabel DIN VDE 0276-604 (VDE 0276-604)
N2XH-J 1 x 6 RE, Cu-Zahl 58, auf vorh. Kabelrinnen oder
in offene Kanäle.
Menge: 12,000 m
Zuordnung: 444000000 053

**01.01.0160 Kabel halogenfrei N2XH-J 3x2,5RE vorh.Kabelrinne/Kanal**
StL-Nr. STLB-Bau 4 /2025
Halogenfreies Kabel DIN VDE 0276-604 (VDE 0276-604)
N2XH-J 3 x 2,5 RE, Cu-Zahl 72, auf vorh. Kabelrinnen
oder in offene Kanäle.
Menge: 5082,000 m
Zuordnung: 444000000 053

**01.01.0170 Datenkabel Horizontal-Steigbereich Kat.6A geschirmt 4x2xAWG22 halogenf**
StL-Nr. STLB-Bau 4 /2025
Datenkabel für den Horizontal- und Steigbereich DIN EN
50288-10-1 (VDE 0819-10-1), Kategorie 6 Index A
tiefgestellt DIN EN 50173-1 (VDE 0800-173-1),
geschirmt, Trennklasse b DIN EN 50174-2 (VDE
0800-174-2), Leitungswiderstand 0,065 Ohm/m und
Kabeldurchmesser 0,007 m DIN EN 50174-2 (VDE
0800-174-2), Link-Klasse E Index A tiefgestellt, DIN EN
50173-1 (VDE 0800-173-1), 4 x 2 x AWG 22, halogenfrei,
auf vorh. Kabelrinnen oder in offene Kanäle.
Menge: 6273,000 m
Zuordnung: 457000000 061

**01.01.0180 Installationskabel symmetrisch BMK J-H(St)H 2x2x0,8 Bd vorh.Kabelrinne**
StL-Nr. STLB-Bau 4 /2025
Installationskabel, symmetrisch, mit rotem Außenmantel
und Aufdruck -Brandmeldekabel-, J-H(St)H, 2 x 2 x 0,8
Bd, auf vorh. Kabelrinnen oder in offene Kanäle.
Menge: 8642,000 m
Zuordnung: 457000000 061

**01.01.0190 LWL-Universalkabel Mehrmodenfaser U-DQ(ZN)BH 4G50/125 vorh.Kabelrinne/**
StL-Nr. STLB-Bau 4 /2025
LWL-Universalkabel (Außen-/Innenkabel) als
Mehrmodenfaser, OM 3, typisch 10 Gbps bis 300 m,
metallfrei, bewehrt, U-DQ(ZN)BH, 4 G 50/125,
Wellenlänge 850 nm, auf vorh. Kabelrinnen oder in
offene Kanäle, Ausführung gemäß Einzelbeschreibung,
Einzelbeschreibungs-Nr 'mit Funktionserhalt E 30 in
Anlehnung an IEC 60331-25, Anwendung im Tunnel'
Menge: 3782,000 m
Zuordnung: 457000000 061

**01.01.0200 LWL-Universalkabel Mehrmodenfaser U-DQ(ZN)BH 4G50/125 vorh.Kabelrinne/**
StL-Nr. STLB-Bau 4 /2025
LWL-Universalkabel (Außen-/Innenkabel) als
Mehrmodenfaser, OM 3, typisch 10 Gbps bis 300 m,
metallfrei, bewehrt, U-DQ(ZN)BH, 4 G 50/125,
Wellenlänge 850 nm, auf vorh. Kabelrinnen oder in
offene Kanäle, Ausführung gemäß Einzelbeschreibung,
Einzelbeschreibungs-Nr 'halogenfrei, Anwendung im
Tunnel'
Menge: 5442,000 m
Zuordnung: 457000000 061

*Hinweis*
Anschlüsse

**01.01.0210 Installationsltg NYM-J 1x4 anschließen**
StL-Nr. STLB-Bau 4 /2025
Installationsleitung DIN VDE 0250-204 (VDE 0250-204)
NYM-J 1 x 4, Cu-Zahl 38, nur anschließen an
beigestellte Betriebsmittel, einschl.
Verbindungsmittel.
Menge: 28,000 St
Zuordnung: 444000000 053

**01.01.0220 Installationsltg NYM-J 1x6 anschließen**
StL-Nr. STLB-Bau 4 /2025
Installationsleitung DIN VDE 0250-204 (VDE 0250-204)
NYM-J 1 x 6, Cu-Zahl 58, nur anschließen an
beigestellte Betriebsmittel, einschl.
Verbindungsmittel.
Menge: 28,000 St
Zuordnung: 444000000 053

**01.01.0230 Installationsltg NYM-J 3x2,5 anschließen**
StL-Nr. STLB-Bau 4 /2025
Installationsleitung DIN VDE 0250-204 (VDE 0250-204)
NYM-J 3 x 2,5, Cu-Zahl 72, nur anschließen an
beigestellte Betriebsmittel, einschl.
Verbindungsmittel.
Menge: 28,000 St
Zuordnung: 444000000 053

#### 01.02 Titel 2: Verlegesysteme, Verteiler und Installationsgeräte

**01.02.0010 Brandschutzkabelkanal Beflammung außen E30 Funktionserhalt B 110 mm H**
Brandschutzkabelkanal als selbsttragendes Fertigteil,
Beflammung von außen, rechteckig, mit allgemeinem
bauaufsichtlichen Prüfzeugnis, Feuerwiderstandsklasse E
30 DIN 4102-12, mit Funktionserhalt, mit abnehmbarem
Deckel,
Trennsteg mit Kabelklammer, Kanal mit nicht brennbarer
Isolierung aus Mineralfaserplatten und verzinkter
Stahlblechummantelung,
Innenmaß mind. Breite 110 mm,
Innenmaß mind. Höhe 50 mm, im Tunnel,
Arbeitshöhe des Montageortes bis 3,5 m
Menge: 1980,000 m
Zuordnung: 444000000 047

**01.02.0020 Bogen 90° für Brandschutzkabelkanal**
Bogen 90° für Brandschutzkabelkanal als selbsttragendes
Fertigteil, Beflammung von außen, rechteckig, mit
allgemeinem bauaufsichtlichen Prüfzeugnis,
Feuerwiderstandsklasse E 30 DIN 4102-12, mit
Funktionserhalt, mit abnehmbarem Deckel,
Trennsteg mit Kabelklammer, Kanal mit nicht brennbarer
Isolierung aus Mineralfaserplatten und verzinkter
Stahlblechummantelung,
Innenmaß mind. Breite 110 mm,
Innenmaß mind. Höhe 50 mm, im Tunnel,
Arbeitshöhe des Montageortes bis 3,5 m
Menge: 4,000 St
Zuordnung: 444000000 047

**01.02.0030 Bogen 135° für Brandschutzkabelkanal**
Bogen 135° für Brandschutzkabelkanal als
selbsttragendes Fertigteil, Beflammung von außen,
rechteckig, mit allgemeinem bauaufsichtlichen
Prüfzeugnis, Feuerwiderstandsklasse E 30 DIN 4102-12,
mit Funktionserhalt, mit abnehmbarem Deckel,
Trennsteg mit Kabelklammer, Kanal mit nicht brennbarer
Isolierung aus Mineralfaserplatten und verzinkter
Stahlblechummantelung,
Innenmaß mind. Breite 110 mm,
Innenmaß mind. Höhe 50 mm, im Tunnel,
Arbeitshöhe des Montageortes bis 3,5 m
Menge: 6,000 St
Zuordnung: 444000000 047

**01.02.0040 Außeneck für Brandschutzkabelkanal**
Außeneck für Brandschutzkabelkanal als selbsttragendes
Fertigteil, Beflammung von außen, rechteckig, mit
allgemeinem bauaufsichtlichen Prüfzeugnis,
Feuerwiderstandsklasse E 30 DIN 4102-12, mit
Funktionserhalt, mit abnehmbarem Deckel,
Trennsteg mit Kabelklammer, Kanal mit nicht brennbarer
Isolierung aus Mineralfaserplatten und verzinkter
Stahlblechummantelung,
Innenmaß mind. Breite 110 mm,
Innenmaß mind. Höhe 50 mm, im Tunnel,
Arbeitshöhe des Montageortes bis 3,5 m
Menge: 4,000 St
Zuordnung: 444000000 047

**01.02.0050 Inneneck für Brandschutzkabelkanal**
Inneneck für Brandschutzkabelkanal als selbsttragendes
Fertigteil, Beflammung von außen, rechteckig, mit
allgemeinem bauaufsichtlichen Prüfzeugnis,
Feuerwiderstandsklasse E 30 DIN 4102-12, mit
Funktionserhalt, mit abnehmbarem Deckel,
Trennsteg mit Kabelklammer, Kanal mit nicht brennbarer
Isolierung aus Mineralfaserplatten und verzinkter
Stahlblechummantelung,
Innenmaß mind. Breite 110 mm,
Innenmaß mind. Höhe 50 mm, im Tunnel,
Arbeitshöhe des Montageortes bis 3,5 m
Menge: 4,000 St
Zuordnung: 444000000 047

**01.02.0060 T-Stück für Brandschutzkabelkanal**
T-Stück für Brandschutzkabelkanal als selbsttragendes
Fertigteil, Beflammung von außen, rechteckig, mit
allgemeinem bauaufsichtlichen Prüfzeugnis,
Feuerwiderstandsklasse E 30 DIN 4102-12, mit
Funktionserhalt, mit abnehmbarem Deckel,
Trennsteg mit Kabelklammer, Kanal mit nicht brennbarer
Isolierung aus Mineralfaserplatten und verzinkter
Stahlblechummantelung,
Innenmaß mind. Breite 110 mm,
Innenmaß mind. Höhe 50 mm, im Tunnel,
Arbeitshöhe des Montageortes bis 3,5 m
Menge: 12,000 St
Zuordnung: 444000000 047

*Hinweis*
Brandschutzkanal

**01.02.0070 Aufsatz Kabelbündelausführung für Brandschutzkabelkanal**
Aufsatz Kabelbündelausführung für Brandschutzkabelkanal
als selbsttragendes Fertigteil, Beflammung von außen,
rechteckig, mit allgemeinem bauaufsichtlichen
Prüfzeugnis, Feuerwiderstandsklasse E 30 DIN 4102-12,
mit Funktionserhalt, mit abnehmbarem Deckel,
Trennsteg mit Kabelklammer, Kanal mit nicht brennbarer
Isolierung aus Mineralfaserplatten und verzinkter
Stahlblechummantelung,
Innenmaß mind. Breite 110 mm,
Innenmaß mind. Höhe 50 mm, im Tunnel,
Arbeitshöhe des Montageortes bis 3,5 m
Menge: 14,000 St
Zuordnung: 444000000 047

**01.02.0080 Abschlusskappe für Brandschutzkabelkanal**
Abschlusskappe für Brandschutzkabelkanal als
selbsttragendes Fertigteil, Beflammung von außen,
rechteckig, mit allgemeinem bauaufsichtlichen
Prüfzeugnis, Feuerwiderstandsklasse E 30 DIN 4102-12,
mit Funktionserhalt, mit abnehmbarem Deckel,
Trennsteg mit Kabelklammer, Kanal mit nicht brennbarer
Isolierung aus Mineralfaserplatten und verzinkter
Stahlblechummantelung,
Innenmaß mind. Breite 110 mm,
Innenmaß mind. Höhe 50 mm, im Tunnel,
Arbeitshöhe des Montageortes bis 3,5 m
Menge: 2,000 St
Zuordnung: 444000000 047

**01.02.0090 Brandschutz-Wandschrank AP**
Brandschutz-Wandschrank AP
mit Tür, Schutzklasse II, Schutzart IP44
- Baustoff nach A2-nicht brennbar nach DIN 4102-1
- rauchdicht, kaltrauchdicht, Feuerwiderstand 30 min
nach DIN 4102-2
- Gehäuse aus nicht brennbarem Material RAL 7035
einflüglige Tür mit Schwenkhebel und Halbzylinder
- Leitungseinführung oben über Kabelschott
- vorbereitet für den Einbau von Stromversorgung und
USV, Überspannungsschutz, Reihenklemmen, Industrial
Ethernet-Steckverbinder für LWL und Kupfer, Kabel und
Leitungen
- Abmessungen (mind. H x mind. B x max. T):
  mind. 750 x mind. 650 x max. 350mm
Menge: 12,000 St
Zuordnung: 444000000

**01.02.0100 Wandschrank AP**
Wandschrank AP
mit Tür, Schutzklasse II, Schutzart IP55
- Gehäuse aus Stahlblech RAL 7035 einflüglige Tür mit
Schwenkhebel und Halbzylinder
- Leitungseinführung oben, Flansch für 12 Einführungen
- vorbereitet für den Einbau von Stromversorgung und
USV, Überspannungsschutz, Reihenklemmen, Industrial
Ethernet-Steckverbinder für LWL und Kupfer, Kabel und
Leitungen
- Abmessungen (mind. H x mind. B x max. T):
  mind. 800 x mind. 800 x max. 350mm
Menge: 15,000 St
Zuordnung: 444000000

**01.02.0110 Befestigungskonstruktion für Wandschrank**
Befestigungskonstruktion für Wandschrank an konkaver
Tunnelwand
- bestehend aus 2 St. C-Montageschienen 41 x 41mm,
Materialstärke 2,5mm, verzinkt
- Schiebemuttern, Scheiben, Sechskant-Schrauben und
-Muttern
- Länge der Montageschiene max. 900mm
Menge: 27,000 St
Zuordnung: 444000000

**01.02.0120 Öffnen und Schließen der vorh. Mittelspannungstrasse**
Öffnen und Schließen der vorh. Mittelspannungstrasse
- F30 Abdeckung der Trasse
öffnen und seitlich lagern
- Brandschutzwolle aus der Trasse entnehmen
und seitlich lagern
- nach Verlegung des linearen Wärmemelder
Brandschutzwolle in Trasse füllen und Abdeckung auf
Trasse schließen
Menge: 1980,000 m
Zuordnung: 444000000

#### 01.03 Titel 3: Erweiterung der bestehenden BMA um den Hauptverkehrsstollen

**01.03.0010 UGM2040 als übergeordnetes Brandmeldesystem**
UGM2040 als übergeordnetes Brandmeldesystem
bestehend aus:

UGM 2040 Basissystem Schrank Typ 3

Bestehend aus:
- Systemschrank
- Basisenergieversorgung 24 V/6 A/Einbauplatz
  für 4 Batterien (2 Paare)
- 24 V Verteilung inkl. Wandlerrahmen für
  optionale 28 VDC-DC Konverter
- Kabelführungen
- Leerblenden
- einer Trägereinheit für max 5 Switches des
  Typs BRS20 oder 3 Switches des Typs RSR20
- einem Träger zum Abfangen der ankommenden
  Installationskabel und zum Auflegen der Beidrähte
- Türpositionsschalter vorn und hinten, montiert und
verkabelt
- Seitenwände und Dach zusätzlich sabotagesicher innen
  verschraubt
- Sockel montiert
Das System ist komplett vorverkabelt und beidseitig
zugänglich.

MSE2 Switch-Trägereinheit 19" - EX Nachrüstung
UGM 2040 BMA BAP-MSE2-3EX

Zur Montage von optionalen Ethernetswitches und
Medienkonvertern, Nachrüstung in einen
19"-Systemschrank.
Material: Stahlblech, mattschwarz lackiert
Platzbedarf im 19"-Schrank: 5HE

Systemzugelassener Ethernetswitch als kompakte
Kassetteneinheit UGM 2040 EMA

Mit passiver, lüfterloser Kühlung, Montage ab Werk auf
DIN-Hutschiene einer 19"-Trägereinheit. Doppelte
Energieversorgungsanschlüsse zur Erhöhung der
Betriebssicherheit.

UGM 2040 Ethernet Switch BRS-A
BAP-ESWBRS-A

BSR20 Ethernet-Switch zur Vernetzung der UGM 2040
Systemeinheiten (MCS 2040, MCX 2040 und BE 2040) und
zum
Anschluss von Subsystemen.
Der Ethernet Switch 100 Mbit verfügt über 12 Port
(davon 4 SFP Ports).

UGM 2040 SFP-MM Modul BAP-SFPMM UGM

SFP-Modul 100 Mbit für multimode Fasern.
Steckertyp: LC
Link budget: 8 db

Servereinheit MCS 2040 plus - Werkseinbau
UGM 2040 BMA BAP-MCS2-A

Zentralrechner für systemübergreifende Steuerungs- und
Automatisierungsaufgaben, Einbau ab Werk. Verwaltung
von Teilzentralen bis 200.000 Datenpunkte, FAT, FBF und
ÜE.
Redundanzbetrieb optional möglich.
Platzbedarf im 19"-Schrank: 1HE

MCX 2040 plus Anschalteeinheit - A Werkseinbau
UGM 2040 BMA BAP-MCX2-A

Kommunikations- und Schnittstelleneinheit zur
Verwaltung o.g. Teilzentralen mit bis zu 60.000
Datenpunkten in Echtzeit
über serielle Datenwege und gleichzeitig Ethernet.
Einbau ab Werk.
Anschlussmöglichkeiten für FAT, FBF und ÜE.
Platzbedarf im 19"-Schrank: 1HE

BE 2040 plus Bedienplatz 19" Tischversion
UGM 2040 BMA BAP-TOP2-Desk

Mit übersichtlicher Darstellung von Meldern und
Meldegruppen durch situationsbezogene intuitive
Bedienerführung in Klartext.
Freie Aufstellung auf Standfuß, Aluminium massiv.
Anschluss über Ethernet.

Batteriegehäuseerweiterung für 19"-Systemschrank
UGM 2040 BMA

Einbau ab Werk. Einbauplatz für 4 optionale Batterien
12V/45Ah
Platzbedarf im 19"-Schrank: 12HE

Energieversorgungserweiterung um 1 Netzgerät 24V/6A
UGM 2040 BMA

Einbau ab Werk in BFB2040.
Erfüllt EN54-4/EN54-17

Batterie 12V / 38-45Ah
Energieversorgung

Blei-Batterie im Gehäuse aus schlagfestem Kunststoff

BMA Grundpaket UGM 2040 Software
BAP-SWLIC-FIR_S

Anschaltungen von Systemen mit Bosch-Schnittstelle
Typ-4a,
Anschaltungen von Subsystemen mit Schnittstelle
FSI-Lib, Anschaltung von zwei BE 2040, Typsystem BMA,
255 Automaten, 10.000 Datenpunkten

BMA Grundpaket redundant UGM 2040 Software
BAP-SWLIC-FIR_R

Anschaltungen von Systemen mit Bosch-Schnittstelle
Typ-4a,
Anschaltungen von Subsystemen mit Schnittstelle
FSI-Lib,
Anschaltung von zwei BE 2040, Typsystem BMA, 255
Automaten, 10.000 Datenpunkten bei redundantem Server

Erweiterung Typsystem UGM 2040 Software
BAP-SWLIC-TYP_S

Ergänzung eines Basispaketes um eine freie
Typsystemerweiterung, zum Beispiel bei Anschaltung von
Systemen über Open-Interface oder projektspezifischen
Sonderanwendungen.

Erweiterung Typsystem redundant UGM 2040 Software
BAP-SWLIC-TYP_R

Ergänzung eines Basispaketes um eine freie
Typsystemerweiterung, zum Beispiel bei Anschaltung von
Systemen über Open-Interface oder projektspezifischen
Sonderanwendungen bei redundantem Server.

Erweiterung BE Oberfläche UGM 2040 Software
BAP-SWLIC-UI_S

Ergänzung eines Basispaketes um die Option der
projektspezifischen Oberflächenanpassung des
Bedienplatzes BE 2040.

Erweiterung BE Oberfläche redundant UGM 2040 Software
BAP-SWLIC-UI_R

Ergänzung eines Basispaketes um die Option der
projektspezifischen Oberflächenanpassung des
Bedienplatzes BE 2040 bei redundantem Server.

Anschaltung ONVIF @ UGM 2040 Software

Lizenzpaket für System UGM 2040. Ergänzung eines
Basislizenzpaketes um die freie Anschaltung von
Subsystemen mit ONVIF-Profile-S Standard.

Anschaltung ONVIF redundant @ UGM 2040 Software

Lizenzpaket für System UGM 2040 bei redundantem Server.
Ergänzung eines Basislizenzpaketes um die freie
Anschaltung von Subsystemen mit ONVIF-Profile-S
Standard.

Erweiterung 1x BE2040 UGM 2040 Software
BAP-SWLIC-CBE_S

Ergänzung eines Basispaketes um jeweils eine weitere
Anschaltung BE 2040.

Erweiterung 1x BE2040 redundant UGM 2040 Software
BAP-SWLIC-CBE_R

Ergänzung eines Basispaketes um jeweils eine weitere
Anschaltung BE 2040 bei redundantem Server.

Erweiterung 5000 Datenpunkte UGM 2040 Software
BAP-SWLIC-DP_S

Ergänzung eines Basispaketes um jeweils 5.000 weitere
Datenpunkte.

Erweiterung 5000 Datenpunkte redundant
UGM 2040 Software BAP-SWLIC-DP_R

Ergänzung eines Basispaketes um jeweils 5.000 weitere
Datenpunkte bei redundantem Server.

UGM 2040 OPC-Server DA/AE @ UGM 2040 Software

Anschaltung Open-Interface UGM 2040 Software
BAP-SWLIC-SUB_S

Ergänzung eines Basispakets um die freie Anschaltung
von Systemen über Open-Interface-Schnittstelle.

Anschaltung Open-Interface redundant UGM 2040 Software
BAP-SWLIC-SUB_R

Ergänzung eines Basislizenzpaketes um die freie
Anschaltung von Systemen über
Open-Interface-Schnittstelle bei redundantem Server

Sondersoftware MODBUS-IP Master

MCX 2040 plus Anschalteeinheit - A Werkseinbau
UGM 2040 BMA BAP-MCX2-A

Kommunikations- und Schnittstelleneinheit zur
Verwaltung o.g. Teilzentralen mit bis zu 60.000
Datenpunkten in Echtzeit über serielle Datenwege und
gleichzeitig Ethernet. Einbau ab Werk.
Anschlussmöglichkeiten für FAT, FBF und ÜE. Platzbedarf
im 19"-Schrank: 1HE

Bosch Rexroth XM21

OPC Server-Karte zur BIS Anschaltung
Zentralensteuerung Zubehör
ADC-5000-OPC

OPC Server-Karte zur Anschaltung an ein übergeordnetes
Managementsystem BIS über eine Ethernet-Verbindung. Die
OPC Server-Karte wird anstelle einer Adresskarte auf
einen der Adress-Kartensteckplätze gesteckt.

EAGLE mGuard TX/TX Firewall mit VPN

Firewall-Router, 2x100BASE-TX, NAT, VPN, DHCP,
PPPoE für DIN Hutschien

Basiszentrale FPA 5000 im Gehäuse
Vorkonfigurierte Brandmelderzentrale MPH-0010-P

Modulare Brandmelderzentrale zum Aufbau einer
entsprechend notwendigen Anzahl von Brandmelderingen,
zum Anschluss von
adressierten Schnittstellenmodulen,
Feuerwehrbedienfeld, Sensoren, Meldern, optischen und
akustischen Signalgebern.

Im Grundausbauzustand mit Modulaufnahmerelails,
Energie-
Versorgungsmodul BCM (Netz- und
Batterie-Kontrolleinheit)
und Zentralensteuerung (MPC-C).

Das Zentralengehäuse ist zur max. Aufnahme von bis zu 9
weiteren Modulen vorbereitet.

Basiszentrale FPA 5000 im Gehäuse
Vorkonfigurierte Brandmelderzentrale CPH-0006-P

Modulare Brandmelderzentrale zum Aufbau einer
entsprechend notwendigen Anzahl von Brandmelderingen,
zum Anschluss von
adressierten Schnittstellenmodulen,
Feuerwehrbedienfeld, Sensoren, Meldern, optischen und
akustischen Signalgebern.

Im Grundausbauzustand mit Modulaufnahmerelails,
Energie-Versorgungsmodul BCM (Netz- und
Batterie-Kontrolleinheit)
und Zentralensteuerung (MPC-C).

Das Zentralengehäuse ist zur max. Aufnahme von bis zu 5
weiteren Modulen vorbereitet.

LSN improved Modul 1500 mA Funktionsmodul
LSN 1500 A

Für modulare Brandmelderzentrale FPA-5000 zur
Anschaltung eines lokalen Sicherheitsnetzwerkes (1 LSN-
Ring) mit bis zu 127 LSN- Meldern und weiteren 127 LSN-
Elementen (z. B. Koppler), nach VdS-Richtlinien.
Max. Stromaufnahme aller Elemente beträgt 1500mA.

Einbausatz für Medienkonverter Ethernet Switches und
Konverter FPM-5000-KMC

Einbausatz zur Aufnahme von 2 Medienkonvertern.
Ethernet/LWL zur Vernetzung von FPA-5000 Zentralen.
Einbaufähig in die Wandrahmen FBH 0000 A und FHS 0000
A. inkl. Stromversorgungskabel BCM zur Versorgung der
Medienkonverter.

Medienkonverter SM Ethernet Switches und Konverter

Als einzusetzende systemzugelassene Komponente zur
physikalischen Umsetzung unterschiedlicher
Übertragungsmedien beim dezentralen Einsatz von
BMA-Zentralenkomponenten.

Montagerahmen mittel
Brandmelderzentrale Zubehör FMH 0000 A

Für modulare Brandmelderzentrale FPA-5000 zur
schwenkbaren Aufnahme von Rahmenmontagegehäusen.

Rahmen-Energieversorgungsgehäuse mittel
Brandmelderzentrale Zubehör PMF 0004 A

Für modulare Brandmelderzentrale FPA-5000 zur Aufnahme
von Netzteilen und Batterien.

Netzteil UPS 2416 A

Für die modulare Brandmelderzentrale FPA-5000,
Netzspannung 100-240V AC 50-60Hz, Nenn-Ausgangsspannung
24V DC 6A, geschützt gegen Überspannung und Verpolung,
LED-Betriebsanzeige, Störungsausgang, Einschubgehäuse.

Kabelsatz Netzteil
Brandmelderzentrale Zubehör CPB 0000 A

Zum Einsatz in Zentralenbaureihe FPA-5000. Das Kabel
CPB 0000 A ist zur Verbindung des Batterieregler-Moduls
BCM-0000-B mit dem Netzteil UPS erforderlich.

Batterie 12V / 38-45Ah Energieversorgung

Blei-Batterie im Gehäuse aus schlagfestem Kunststoff

4 Zonen GLT-Modul
Funktionsmodul CZM 0004 A

Für Modulare Brandmelderzentrale FPA-5000 mit 4
überwachten Primärleitungseingängen zur Anschaltung von
Meldern in Gleichstromlinientechnik (GLT-Melder).
Anzeige des
Betriebsstatus jeder Primärleitung durch je eine rote
und gelbe LED.
Menge: 1,000 St
Zuordnung: 444000000

#### 01.04 Titel 4: Videobasierte Brandfrüherkennung Hauptverkehrsstollen

**01.04.0010 Kamera mit Standard**
Kamera mit Standard Objektiv im Wetterschutzgehäuse
inkl. Deckenhalterung bestehend aus:

AVIOTEC IP starlight 8000
Videobasierte Branderkennung FCS-8000-VFD-B

Hochauflösende HD-Netzwerkkamera mit intelligenter
Videobildanalyse zur Rauch- und Branderkennung, ab 7
Lux Szenenbeleuchtung
Flamme: ab 1,6 % der Bildbreite
Rauch: ab 2,3 % der Bildbreite
Objekterkennung im Parallelbetrieb
Zertifikate: VDS G217090
Kompatibilität: ONVIF-S
Leistung: 9 W, 12 VDC oder PoE
Objektiv LVF-5005C-S4109

Kameragehäuse für PoE-Versorgung
Zubehör für Videokamera UHO-POE-10

Kameragehäuse für IP-Kameras mit einer Gesamtbaulänge
inkl. Objektiv von 268mm
Min. Leistung: 14W für Gehäuse ohne Kamera
Max. Leistung: 30W für Gehäuse mit Kamera
Schutzart: IP 67, NEMA-4X
Optionaler HighPoE Midspan
(z. B. NPD-6001A)

Deckenhalterung
Zubehör für Videokamera LTC 9216/00

Für S/N-Kopf LTC 9420/10.
- Farbe: creme
- Innen-/Außenbereich
- max.45 kg Belastung
- Auslegerlänge: 410mm
Kopfplatte variabel (Winkeleinstellung +/- 10°)

Melderschild
Menge: 72,000 St
Zuordnung: 444000000

**01.04.0020 Kamera mit optionalem Objektiv 12,5-50mm**
Kamera mit optionalem Objektiv 12,5-50mm im
Wetterschutzgehäuse inkl. Deckenhalter bestehend aus:

AVIOTEC IP starlight 8000
Videobasierte Branderkennung FCS-8000-VFD-B

Hochauflösende HD-Netzwerkkamera mit intelligenter
Videobildanalyse zur Rauch- und Branderkennung, ab 7
Lux Szenenbeleuchtung
Flamme: ab 1,6 % der Bildbreite
Rauch: ab 2,3 % der Bildbreite
Objekterkennung im Parallelbetrieb
Zertifikate: VDS G217090
Kompatibilität: ONVIF-S
Leistung: 9 W, 12 VDC oder PoE

Objektiv LVF-5005C-S4109

Kameragehäuse für PoE-Versorgung
Zubehör für Videokamera UHO-POE-10

Kameragehäuse für IP-Kameras mit einer Gesamtbaulänge
inkl. Objektiv von 268mm
Min. Leistung: 14W für Gehäuse ohne Kamera
Max. Leistung: 30W für Gehäuse mit Kamera
Schutzart: IP 67, NEMA-4X
Optionaler HighPoE Midspan
(z. B. NPD-6001A)

Variofokal-Objektiv, 12,5-50mm
Zubehör für Videokamera LVF-5005N-S1250

Hochauflösendes 5MP-Objektive für 1/1.8"-Kameras (z. B.
NBN-80052-BA) C-Mount, DC-gesteuert, IR-korrigiert

Deckenhalterung
Zubehör für Videokamera LTC 9216/00

Für S/N-Kopf LTC 9420/10.
- Farbe: creme
- Innen-/Außenbereich
- max.45 kg Belastung
- Auslegerlänge: 410mm

Kopfplatte variabel (Winkeleinstellung +/- 10°)

Melderschild
Menge: 34,000 St
Zuordnung: 444000000

**01.04.0030 Mehrpreis je Kamera**
Mehrpreis je Kamera bei Installation im
Edelstahlgehäuse bestehend aus:

Doppelwandiges Kameraschutzgehäuse aus Edelstahl

Gefertigt aus Edelstahl 1.4301 geeignet für Wasser oder
Luftkühlung, mit Kühlanschlüssen in G1/2" Innengewinde,
im Auslieferzustand mit Stopfen verschlossen, vor
gerüstet für spätere Option aktiver Kühlung,
Gehäuseaußendurchmesser 129 mm
verschweißter Fronteinsatz zur mit einer 70 x 5 mm
Borosilikat Glasscheibe, gehärtet, getempert,
Temperaturwechsel beständig und schlagzäh,
verschweißtem Flansch rückseitig mit Kameraeinschub
und Geräteträger, Deckel mit Kabelverschraubung
Hochtemperaturausführung.

Gehäusedeckel innenseitig mit Aluminiumkaschiertem
Hochtemperatur Dämmstoff versehen.
Deckel wird durch außen liegenden Klemmring in der
Schutzklasse IP 67 dicht auf den Gehäuselängen
gedrückt.
Durch Lösen des Druckringes kann der Kameraeinschub
stufenlos frei rotiert werden, wodurch eine stufenlose
Bildausrichtungen auch bei geneigter Montage
gewährleistet wird.
Ausgestattet mit einer PoE Scheibenheizung bestehend
aus:
High Power PoE++ Splitter, Scheibenheizung,
Bimetall-Thermostat

Fußflansch mit Schwenk-Neige -Funktion
Sonderausführung, vollständig aus Edelstahl 1.4301
Sonderausführung mit 20 mm verlängerten unteren
Schenkelblechen der Neigefunktion Schutzdach
Schutzdach aus Edelstahl, durch Vorspannung auf dem
Gehäuse mit fix verbundenen Distanzstücken montierbar.
Schutzdachüberstand frei justierbar.
Das Gehäuse ist für eine Hochtemperaturbelastung
ausgelegt, sodass es für den Einsatz in zeitweisen
Umgebungstemperaturen von bis zu 300°C geeignet ist.

Apparaturen inklusive systembedingtem Zubehör liefern
und betriebsfertig montieren, Dienstleistungen
erbringen.
Menge: 45,000 St
Zuordnung: 444000000

**01.04.0040 Vorkonfektionierung der Kameragehäuse**
Vorkonfektionierung der
Kameragehäuse

Montagevorbereitung der Kameragehäuse mit
hitzebeständigem Anschlusskabel und
Feuerschutz-Schlauch

CATLine Cat.6A HT 4 x 2 x 26 AWG,
Bezeichnung: Ethernetleitung Cat.6A mit erweitertem
Temperaturbereich Typ: CATLine Cat.6A HT
Aufbau: 4 x 2 x 26 AWG
Aussen-Ø ca.: 6 mm
Farbe: grün
Einsatztemperatur:
nicht bewegt: -90°C/+180°C

2x konfektionierbarer RJ45 Stecker
BTR RJ45-Stecker C6A RJ45 field plug pro

Feuerschutz-Schlauch
Protector; DN 15; mit Silikonbeschichtung;
rot; schwer entfl., VIGOTF88SC-DN15

Apparaturen inklusive systembedingtem Zubehör liefern
und betriebsfertig montieren, Dienstleistungen
erbringen.

Ethernetleitung Cat.6A mit erweitertem
Temperaturbereich Typ: CATLine Cat.6A HT
Aufbau: 4 x 2 x 26 AWG
Aussen-Ø ca.: 6 mm
Farbe: grün
Einsatztemperatur:
nicht bewegt: -90°C/+180°C
Menge: 34,000 St
Zuordnung: 444000000

**01.04.0050 Energieversorgung**
Energieversorgung inkl. Netzwerkkomponenten für bis zu
4 Kameras
Einbau in Verteiler der LV-Pos. 1.2.90 und 1.2.100
bestehend aus:

Ethernet-Switch, 8xPOE, 2xSFP PRA-ES8P2S

Der 10-Port-Gigabit-Switch muss über 8 PoE-Ports und 2
SFP-Ports für Singlemode- oder
Multimode-Glasfaser-Anbindungen verfügen. Der Switch
muss über zwei redundante DC-Stromversorgungseingänge
mit einem Spannungsbereich von 24 bis 48 V sowie über
einen Fehlerrelaisausgang verfügen.
Die Konfiguration muss über den Webbrowser erfolgen
können.

Zertifizierung nach EN 54-16.

Technische Daten

Elektrik
Eingangsspannung: 24 bis 48 V DC
Stromverbrauch (48V):
- aktiver Modus, kein PoE: 12 W
- aktiver Modus, mit PoE: < 140 W

PoE:
- Standard:  IEEE 802.3 af/at
- Ausgangsleistung, alle Ports: max. 120 W
- Ausgangsleistung, pro Port: max. 30 W
Netzwerkinterface:

Ethernet:
- Geschwindigkeit: 100BASE-TX 1000BASE-T
- Ports 1-8: RJ45
- Ports 9-10: RJ45/SFP-Kombination

Konsole:
- Standard: RS232
- Port: RJ45

Switching:
Größe der MAC-Adresstabelle: 8.000
VLAN: IEEE 802.1Q
- Gruppe: 256 (VLAN ID1-4094)
- Anordnung: Portbasiert, Q-in-Q, GVRP
Multicast: IGMP snooping v1/v2/v3,
MLD-Snooping, IGMP Immediate Leave
Energy Efficient Ethernet: IEEE 802.3az
EEE
Redundanz: IEEE 802.1D-STP, IEEE
802.1s-MSTP, IEEE 802.1w-RSTP

QoS:
Priority Queue Scheduling: SP, WRR
Class of Service (CoS): IEEE 802.1p,
DiffServ (DSCP)
Rate Limiting: Ingress, Egress
Link Aggregation: IEEE 802.3ad Statisch,
Dynamisch (LACP)

Sicherheit
Portsicherheit: Statisch, Dynamisch
Authentifizierung: IEEE 802.1X, portbasiert
Storm Control: Übertragung, Unbekannter
Multicast, Unbekannter Unicast
Management:
DHCP: Client, Server
Zugang: SNMP v1/v2c/v3, RMON, Telnet,
SSH, HTTP(S), CLI
Software-Upgrade: TFTP, HTTP (duales Bild)
NTP: SNTP-Client

Mechanik
Abmessungen (B x H x T): 74 x 152 x 105 mm
Schutzklasse: IP30
Montage: TS35 DIN-Hutschiene (EN 60715),
Wandmontage
Gewicht: 1,3 kg

Fabrikat der Planung: Bosch

Projektierter Typ: PRA-ES8P2S Ethernet-Switch, 8xPoE,
2xSFP

Apparaturen liefern und betriebsfertig montieren.

SFP-Modul LWL-Transceiver Multimode
IP-basierte Beschallungs- und Sprachalarmierungssysteme
PRA-SFPSX

Der Glasfaser-Transceiver muss im Industrieformat und
für Multimode Glasfasernetze geeignet sein. Er muss
Fast-Ethernet- und IEEE 802.3z
Gigabit-Ethernet-Standards entsprechen und
Duplex-LC-Anschlüsse sowie Glasfaserleitungen von bis
zu 550 m Länge unterstützen.

Zertifizierung nach EN 54-16.

Technische Daten

Elektrik
Interface:
Netzspannung: 3,3 V
Stromverbrauch: 0,5 W
Geschwindigkeit: IEEE 802.3z, 1000BASE SX
Transmitter-Leistung: -4 bis 9,5 dBm
Receiver-Empfindlichkeit: < -18 dBm
Verbindung: Hot-Swap-fähig, arretierbar

Optik
Anschlusstyp: Dual-LC
Wellenlänge: 850 nm
Glasfaserlänge: < 550 m (50 µm) / < 220 m (62,5 µm)
Fasertyp: Multimode
Kerngröße: 50 µm / 62,5 µm

Mechanik
Abmessungen (B x H x T): 8,5 x 13,4 x 56,5 mm
Gewicht: 75 g

Fabrikat der Planung: Bosch

Projektierter Typ: PRA-SFPSX LWL
Transceiver, multimode

Apparaturen liefern und betriebsfertig
montieren.

Metz Connect LWL-Patchkab. LC/LC
OM4 50/125,1m,vio. 151S1JOJO10E

@80154:AA04:0.19# - Metz Connect LWL
Patchkab.LC/LC OM4
50/125,1m,vio.151S1JOJO10E Faserart
Multimode 50/125, Kategorie OM4, Länge
1m, Steckverbindertyp Anschluss 1 LC
Duplex, Steckverbindertyp Anschluss 2 LC
Duplex, Mantel-Farbe lila/violett,

LWL Verteiler mit LC Steckern, Pigtails und Spleißbox
zur Aufnahme der LWL-Enden in den Unterzentralen
liefern und betriebsbereit montieren

Externes Netzteil
Energieversorgung FPP-3000

EN 54-4 zertifiziertes externes 24 VDC/ 5 A Netzteil
für Brandmeldeanwendungen mit 7 AUX-Ausgängen und Platz
für 2x 12 V/40 Ah Batterien. Das externe Netzteil
bietet einen separat abgesicherten Ausgang mit bis zu 5
A und sechs separat abgesicherten Ausgängen mit bis zu
0,5 A.

Batterie 12V / 38-45Ah Energieversorgung

Blei-Batterie im Gehäuse aus schlagfestem Kunststoff

LSNi-Eingangskoppler
Wandmontageversion mit Deckel,
Serie 420 FLM-420-I2-W
zur Aufnahme der Störungsmeldung der Energieversorung

Mit zwei voneinander unabhängig nutzbaren Eingängen zur
Überwachung eines potentialfreien Kontaktes (Ruhelage
offen/geschlossen je Eingang wählbar), einer Linie mit
Endwiderstand oder zur Spannungsüberwachung (0 bis 30V
DC mit bis zu zwei Schwellwerten), einbaufähig in
Standardgerätedosen nach EN 60670, Aufputzmontage mit
optionaler Kopplerdose FMX- IFB- S, Adressvergabe
automatisch oder über integrierte Schalter.

Kopplerdose für W-Koppler FMX-IFB55-S

Zur Aufnahme von Kopplern der Serie 420 (W-Typ) zur
Aufputz-Montage.

Metz Connect Patchfeld 130861-0602
E Modul AP
Gehäuse 6 Port
reinweiß, unbestückt

Modulgehäuse Aufputz unbestückt für Einzelmodule in
Modulbauform, stabiles Stahlblechgehäuse,
Gehäuseoberteil pulverbeschichtet in RAL9010, einfaches
Aufsetzen und Abnehmen des Gehäuseoberteils durch
schraubfreie Befestigung, Potentialausgleich über
Flachstecker möglich, zusätzliche Kabelzugentlastung am
Gehäuseunterteil mit Kabelbinder. Das Gehäuse eignet
sich zur direkten Wandmontage, als Desktop und mit
Tragschienenadapter mini zur Tragschienenmontage. Der
Gehäuseboden der 3 Port- und 4 Port-Version lässt sich
entfernen. Hier besteht die zusätzliche
Befestigungsmöglichkeit über eine 60 mm Lochspur,
Optional erhältlich und in allen Gehäusen außer 2 Port
verwendbar: FO Erweiterungsset für Modul und Keystone
AP-Gehäuse 130861-MSK-E, Optional erhältlich für
Gehäuse 2x12 Port:
Zugentlastung für Patchkabel 130861-24ZE
E, Varianten: 2, 3, 4, 6, 8, 12, 16 und 2x12 Ports

Metz Connect 130910-I RJ45
Einbaumodul E-Dat CAT 6a

Metz Connect 130910-I RJ45-Einbaumodul E-Dat CAT 6a
E-DAT modul Cat.6A 8(8) Buchse, T568A Für 10 GBit
Ethernet (IEEE 802.3an) Leichte und schnelle Montage
ohne Spezialwerkzeug Modulgehäuse aus Zinkdruckguss
Zugentlastung mit Kabelbinder am Modul modulare
Anschlusseinheit Cat.6, A, RJ45Cat.6, A
Komponentenprüfung nach ISO/IEC 11801
Ed.2.2:2011-06, DIN EN 50173-1:2011-09,
TIA/EIA-568-C.2 (2009-08) und IEC 60603
7-51 Ed.1 (12/2008), GHMT zertifiziert
Einhaltung der Klasse E, A nach ISO/IEC 11801
Ed.2.2:2011-06, DIN EN 50173-1:2011-09getestet: Link
bis 500 MHz, für 10 GBit Ethernet (IEEE 802.3an),
Remote Powering (PoE, PoE plus, UPoE und 4PPoE) und
HDBaseT geeignet, montagefreundlicher Anschluss der 2-
bis 4 paarigen Datenleitung AWG 26/1 - 22/1 und
Litzenleiter mit 7-drähtiger Cu-Litze AWG 26/7 - 22/7
an BTR 8fach IDC Schneidklemmen, Kennzeichnung der
Adernbelegung T568A oder T568B, leichtes
und schnelles Einlegen der Adernpaare in das E-DAT
modul Ladestück, Modulgehäuse aus Zinkdruckguss,
veredelt, Montage ohne Spezialwerkzeug, Zugentlastung
mit Kabelbinder am Modul, Befestigungsmöglichkeit für
Staubschutzklappe, Einbauform: Modul, Kabelzuführung
180° Ausstattung:
Zugentlastung mit Kabelbinder am Modul Kennzeichnung
der Adernfarben nach TIA/EIA 568A · Modulgehäuse aus
Zinkdruckguss und veredelt · Class EA bis 500 MHz nach
ISO/IEC 11801:2008 Ed.2.1.
Technische Daten:
Netzwerk-Spezifikation: CAT 6a
Passend für (Netzwerk Einbaumodule): E-Dat
Steckrichtung
(Details): 180°
Werkzeugfreie Installation: Ja
Menge: 27,000 St
Zuordnung: 444000000

**01.04.0060 Videomanagementsystem BVMS 12.0**
Videomanagementsystem BVMS 12.0
bestehend aus:

Standard-Server G10
Server MHW-S380RA-SC

Hochleistungs-Server der 10. Generation; für Bosch
Video-
Managementsystem geeignet;
MS Windows Server 2019 Standard-Edition,
Intel Xeon Silver 4208 Achtkern-Prozessor; 2.1 GHz,
16 GB DDR RAM, 2x 300 GB Festplatten,
HP Ethernet 1 GB 4-port 366FLR adapter,
Multilingual User Interface, umstellbar
auf andere Betriebssystemsprachen;
Optional zu bestellen:
Deutscher Sprachsatz mit Tastatur
#.246.266.589, MHW-AWLCK-DE)

Sprachsatz Deutsch
Workstation / Server
MHW-AWLCK-DE

Durch das Multilingual User Interface (MUI) kann auf
andere Betriebssystemsprachen umgestellt werden.
Deutsche Tastatur im Lieferumfang.

Rack-Konsole HP LCD 8500 1U

Leistungsmerkmale
- Monitor: 18.5"
- Auflösung: 1600x1200
- Eingabegeräte: 2x USB 2.0
- Bauhöhe: 1HE
- KVM-Konsole, Tastatur mit Touchpad

BVMS Plus Basis - eLizenz
Video Software MBV-BPLU

Videomanagement System (VMS) auf Client/Server-Basis
zur Verwaltung von Video, Audio und Zusatzdaten in
einem IP-Netzwerk (LAN).
Die PLUS-Lizenz ist gültig für:
- 8 (256) Kanäle
- 5 (max. 10) Bedienstationen
- 1 (max. 10) DVR (DiBos8.x oder BRS 8.x)
- 5 (max. 10) Keyboard
- 8 (max. 256) Failover-Kanäle
- 8 (max. 256) Kanäle für Dual-VRM
- 10 (max. 10) Forensische Suche
- 0 (max. 100) Stitching Kanäle
- 1 (max. 1) OPC-Anbindung für BIS
- 1 (max. 1) Anbindung ATM / POS
- 90 Tage Inbetriebnahme-Support
- SMA optional erhältlich
Diese Softwarelizenz ist erweiterbar.
eLizenz ohne Datenträger.

BVMS Plus - Erweiterungslizenz um 1 Kanal
Video Software
MBV-XCHANPLU,

Erweiterung eines BVMS Plus zur Anschaltung von einem
weiteren Kanal (IP-Kamera, Encoder oder Decoder).
eLizenz ohne Datenträger.

DIVAR IP AIO 7000 (R3) mit 8x 8 TB Festplatten
IP-Aufzeichnung  DIP-7388-8HD

Kompaktes Video-Managementsystem im 19"-Gehäuse, 2HE,
auf Serverplattform.
Nutzbar als Video-Managementsystem mit Speicher oder
als reiner iSCSI-Speicher.
Festplatten: 8x 8 TB HDD
MS Windows Server IoT 2019.
- BVMS-Lizenzen (MBV-BLIT8, nicht erweiterbar)
  im Lieferumfang:
  - Kanäle 8
  - Workstation: 2
  - Bedienpulte: 2
  - DVR: 1
  - LPR: 0 (5)
  - Mobile Video Service: 1
  Um diese Lizenzen auf BVMS-Plus (max. 256 Kanäle)
  zu erweitern, ist eine MBV-BPLU-DIP erforderlich
- Dynamisches Hardware-Transcoding
- RAID-5, RAID-5 + HS oder RAID-6 möglich
- Forensische Suche in Metadaten
- Video Recording Manager (VRM)
- Video Streaming Gateway (VSG)
- Erweiterungslizenzen optional
- ONVIF Profil S kompatibel

Software Maintenance Agreement (SMA) für
DIVAR IP AIO 7000
Mit diesem SMA erhalten Sie u.a. folgende Vorteile:
- stets die aktuellste BVMS-Version  verfügbar
- Level 2 Support
  (auch nach 90 Tagen Inbetriebnahme-Hilfe)
- höhere Prio-Level bei Support-Anfragen
- kostenloser Übertrag der BVMS-Lizenzen
  bei HW-Defekt oder erforderlichem Nachfolgemodel
- SMA startet ohne Zeitverlust mit der
  Aktivierung der MBV-MPLU-DIP Erweiterungslizenz

Ethernet-Switch, 8xPOE, 2xSFP
PRA-ES8P2S

Der 10-Port-Gigabit-Switch muss über 8 PoE-Ports und 2
SFP-Ports für Singlemode- oder
Multimode-Glasfaser-Anbindungen verfügen. Der Switch
muss über zwei redundante DC-Stromversorgungseingänge
mit einem Spannungsbereich von 24 bis 48 V sowie über
einen Fehlerrelaisausgang verfügen.
Die Konfiguration muss über den Webbrowser erfolgen
können.

Zertifizierung nach EN 54-16.

Technische Daten

Elektrik
Eingangsspannung: 24 bis 48 V DC
Stromverbrauch (48V):
- aktiver Modus, kein PoE: 12 W
- aktiver Modus, mit PoE: < 140 W
PoE:
- Standard:  IEEE 802.3 af/at
- Ausgangsleistung, alle Ports: max. 120 W
- Ausgangsleistung, pro Port: max. 30 W
Netzwerkinterface:
Ethernet:
- Geschwindigkeit: 100BASE-TX 1000BASE-T
- Ports 1-8: RJ45
- Ports 9-10: RJ45/SFP-Kombination
Konsole:
- Standard: RS232
- Port: RJ45
Switching:
Größe der MAC-Adresstabelle: 8.000
VLAN: IEEE 802.1Q
- Gruppe: 256 (VLAN ID1-4094)
- Anordnung: Portbasiert, Q-in-Q, GVRP
Multicast: IGMP snooping v1/v2/v3,
MLD-Snooping, IGMP Immediate Leave
Energy Efficient Ethernet: IEEE 802.3az
EEE
Redundanz: IEEE 802.1D-STP, IEEE
802.1s-MSTP, IEEE 802.1w-RSTP
QoS:
Priority Queue Scheduling: SP, WRR
Class of Service (CoS): IEEE 802.1p,
DiffServ (DSCP)
Rate Limiting: Ingress, Egress
Link Aggregation: IEEE 802.3ad Statisch,
Dynamisch (LACP)
Sicherheit
Portsicherheit: Statisch, Dynamisch
Authentifizierung: IEEE 802.1X, portbasiert
Storm Control: Übertragung, Unbekannter
Multicast, Unbekannter Unicast
Management:
DHCP: Client, Server
Zugang: SNMP v1/v2c/v3, RMON, Telnet,
SSH,
HTTP(S), CLI
Software-Upgrade: TFTP, HTTP (duales Bild)
NTP: SNTP-Client

Mechanik
Abmessungen (B x H x T): 74 x 152 x 105 mm
Schutzklasse: IP30
Montage: TS35 DIN-Hutschiene (EN 60715),
Wandmontage
Gewicht: 1,3 kg

Fabrikat der Planung: Bosch

Projektierter Typ: PRA-ES8P2S Ethernet-
Switch, 8xPoE, 2xSFP

Apparaturen liefern und betriebsfertig
montieren.

SFP-Modul LWL-Transceiver Multimode
IP-basierte Beschallungs- und Sprachalarmierungssysteme
PRA-SFPSX

Der Glasfaser-Transceiver muss im Industrieformat und
für Multimode Glasfasernetze geeignet sein. Er muss
Fast-Ethernet- und IEEE 802.3z
Gigabit-Ethernet-Standards entsprechen und
Duplex-LC-Anschlüsse sowie Glasfaserleitungen von bis
zu 550 m Länge unterstützen.

Zertifizierung nach EN 54-16.

Technische Daten

Elektrik
Interface:
Netzspannung: 3,3 V
Stromverbrauch: 0,5 W
Geschwindigkeit: IEEE 802.3z, 1000BASE SX
Transmitter-Leistung: -4 bis 9,5 dBm
Receiver-Empfindlichkeit: < -18 dBm
Verbindung: Hot-Swap-fähig, arretierbar

Optik
Anschlusstyp: Dual-LC
Wellenlänge: 850 nm
Glasfaserlänge: < 550 m (50 µm) /
< 220 m (62,5 µm)
Fasertyp: Multimode
Kerngröße: 50 µm / 62,5 µm

Mechanik
Abmessungen (B x H x T): 8,5 x 13,4 x 56,5 mm
Gewicht: 75 g

Fabrikat der Planung: Bosch

Projektierter Typ: PRA-SFPSX LWL
Transceiver, multimode

Apparaturen liefern und betriebsfertig
montieren.

Netzwerk-/Serverrack, belüftete Türen,
19"-Profilschienen, BxHxT 800x2000x1000
42HE

DK Netzwerk-/Serverschrank TS IT, mit
19"-Profilschienen, BxHxT: 800x2000x1000 mm, 42 HE,
Aluminium-/Stahlblechtür
belüftet vorne, Stahlblechtür belüftet hinten,
vertikal geteilt

VX Seitenwand, verschraubbar,
für HxT: 2000x1000 mm, Stahlblech

VX Sockel-Eckstück mit Sockel-Blende,
vorne und hinten, H: 100 mm, für B: 800
mm, Stahlblech

VX Sockel-Blende, seitlich, H: 100 mm, für T:
1000 mm, Stahlblech

DK Steckdosenleiste, Schuko (Typ F, CEE
7/3), 7-fach, 230 V, 16 A, LHT: 482,6x44x44
mm, Anschlusskabel mit Aderendhülsen,
Länge: 2 m, Aluminiumprofil, natur eloxiert

DK Lüfterblech, zum Einsatz im Dachblech,
inkl. 2 Lüftern, erweiterbar auf max. 6 Lüfter,
BHT: 340x59x550 mm, für TS IT

DN-19 FAN-4-HO-SW
Dachlüftereinheit für 483 mm (19")
Installation 4 Lüfter, Scha

Die Dachlüftereinheiten sind variabel im 483 mm
(19")-Schrank  einsetzbar. Im Lieferumfang einer jeden
Lüftereinheit sind zwei Sets von Montagwinkeln
beigelegt. Mit dem Standard Set können Sie Ihre
Lüftereinheit an  beliebiger Höheneinheit Ihres
Netzwerk- oder Serverschrankes befestigen.  Das zweite
Set Montagewinkel macht die Installation im Dach von
483  mm (19") Netzwerk- oder Serverschränken der
varioFLEX Serie  möglich. Ein Schalter, sowie ein
regelbares Thermostat, sorgen für optimale
Anpassungsmöglichkeiten. Das Modell ist erhältlich in
den  Standardfarben Grau (RAL 7035), sowie Schwarz (RAL
9005), wahlweise mit zwei  oder vier Lüftern
ausgerüstet. Zum Einbau in die 483 mm (19")-Ebene inkl.
Montagewinkeln für varioFLEX Dachmontage 4 Lüfter
Geräuschpegel: 47 dBm inkl. Thermostat, einstellbar von
0 °C bis zu +35  °C Ein /Ausschalter Luftdurchsatz: 9,2
m³/min. 1,8 m Zuleitung mit CEE 7/7 (Typ-F) Stecker

HP Z4 G4 Workstation mit NDIVIA Quadro P4000 (8GB)
Workstation / Server
MHW-WZ4G4-HEN4

Professionelle Workstation für Sicherheitssysteme.
Mit Intel Xeon W-2123 (3,6 GHz),
8 GB (1 x 8 GB) DDR4 2666 DIMM ECC
Registered Memory
Microsoft Windows 10 Prof.
Grafikkarte NVIDIA Quadro P4000 (5GB)
mit bis zu 4 Monitorausgängen.
Deutscher Sprachsatz MHW-AWLCK-DE
optional in DE erforderlich

23-Zoll PC-Monitor mit Glasscheibe U-23

PC-Monitor für Videosysteme (16:9).
- Full-HD Auflösung: 1080p (1920 x 1080)
- Helligkeit 250cd/qm,
  Kontrast: 1 Mio:1
- Betrachtungswinkel (H/V) 170° / 160°
- VESA Standard Wandmontage
- Eingänge: VGA D-Sub, Digital DVI-D
Menge: 1,000 St
Zuordnung: 444000000

#### 01.05 Titel 5: Linearer Wärmemelder

**01.05.0010 Linearer Wärmemelder - Auswerteeinheit**
Linearer Wärmemelder - Auswerteeinheit

Typ: Faseroptischer linearer
Wärmemelder basierend auf der OTDR-Technologie
zertifizierte Reichweite: bis zu 4 Kanäle mit bis zu
10km Messreichweite pro Kanal
Stromversorgung: 10 bis 30 VDC / 25 W
Betriebstemperatur: -10 bis 60 °C
räumliche Auflösung: Einstellbar von 0.5 bis 8.0 m
Messintervall: Einstellbar von 0.25 bis 4.0 m
Messzeit: 1 bis 30 Sekunden
Alarmzonen: Bis zu 2.000 Zonen pro Kanal
Konfiguration: über Standard Webbrowser
Computerschnittstelle: 2x unabhängige RJ45
Ethernet-Ports (LAN 10/100/1000)
Datenspeicher: 512 MB intern, erweiterbar via
USB HDD/SSD, SD/SDHC-Kartensteckplatz
Lasersicherheit: Klasse 1M, gemäß EN 60825-1 (2000)
Laserleistung: <20 mW (durchschnittlich)
LED-Anzeigen: LEDs für Ein/Aus,
Störung/Faserbruch, Alarmzustand, Messstatus
TFT-Display: TFT-Display für An/Aus,
Fehler/Faserbruch, Alarmzustand, Messtatus
Relaiskontakte: bis zu 98 integrierte, nicht
selbsthaltende, potenzialfreie Relaiskontakte
SCADA-Schnittstelle: Modbus TCP Slave
Montage: 19" 2 HU-Einschub
Umweltklasse: II (EN54-22)
Zulassungen: EN54-22 (Klassen: A1N,
A2N, BN, CN, DN, EN), UL521, ULC S530,
ATEX / IECEx (Ex op is, temperature class T6), SIL 2
Erforderl. Messbereich: 8 km

2 Messkanäle 2 Messkanäle; werkseitig in der
Auswerteeinheit integriert
2 x E2000 8° APC optische Stecker
Kompatibel mit Multimode GI 50/125 µm

Modbus-Schnittstelle Integrierte Modbus
TCP/IP-Schnittstelle
- Modbus-Slave-Schnittstelle
- Vollständige Temperaturkurve
- Messzyklusnummer
- Zeitstempel
- Alarmstatus
- Zonentemperaturwerte (Max., Min. & Durchschnitt)

Relais-Erweiterung (44) vollständig integriertes
Relaisboard
- 44 x potenzialfreie Kontakte
- konfigurierbar für Alarmzonen
- Max. 30 VDC / 1 A
- Steckertyp Sub D, Pins

Relais-Erweiterung (88) zwei vollständig integrierte
Relaisboards
- 88 x potenzialfreie Kontakte
- konfigurierbar für Alarmzonen
- Max. 30 VDC / 1 A
- Steckertyp Sub D, Pins

19" 2 HE-Einschub 19" Einschubgehäuse
- 2 Höheneinheiten (HE)
- Gewicht (inkl. Auswerteeinheit) 7 kg
- TFT-Display, LED-Anzeigen, verschiedene externe
Anschlüsse

Relaisanschlussset Relaisanschlusskabel mit
Anschlussklemmen (für 44 Relais)
- 2x HD-Relaiskabel D-Sub 44-polig
- 2x HD-Anschlussklemmen mit 44 Kontakten, für C
Schienen-Montage

Anschlussset - Standard Relais für 19"/2 HE
- für interne Relais / Reset Ein-/Ausgänge
- 1x Relais-Verbindungsstecker D-Sub 25-pins und
  Kabel 150 cm
- 1x Anschlussklemmen mit 25 Kontakten
  für Hutschienenmontage
Menge: 4,000 St
Zuordnung: 444000000

**01.05.0020 Batterie 12V / 24-27Ah**
Batterie 12V / 24-27Ah

Leistungsmerkmale:

- lageunabhängige Trockenbatterien
- schlagfestes Kunststoffgehäuse
- geringe Selbstentladung
- Die Batterie eignet sich zum Einsatz in
Einbruchmeldeanlagen
  nach  DIN EN 50131-1.
- Kapazität: 26Ah
- Nennspannung: 12V DC
Menge: 2,000 St
Zuordnung: 444000000

**01.05.0030 Metallfreies Sensorkabel AP**
Metallfreies Sensorkabel

Verlegung auf Putz/Spritzbeton mit Montageschellen

Nominaler Kabeldurchmesser: 4 mm
Gewicht: 17 kg/km
Max. Biegeradius: 80 mm
Max. Druckfestigkeit: 1.000 N / 10 cm
Max. Zugfestigkeit: 800 N (langzeitig)
Max. Kabellänge pro Trommel: 8.000 m je Trommel
Betriebstemperatur: -40 bis +85 °C (kurzzeitig <1h bis
+150 °C)
Funktionserhalt: 2 Stunden bei 750 °C gemäß IEC
60331-25
Faseroptische Parameter: 50/125 µm
Multimodefaser mit Gradientenindex
Stecker: Vorkonfektioniert mit E2000 APC Steckern an
beiden Enden des Kabels (für jede Faser)
Umweltklasse: III (EN5422)
Zulassungen: EN 54-22 / UL 521 / ULC S530, ATEX / IECEx
Geprüft nach: IEC 60331-25, IEC 60332-1/-2/-3-24,
IEC 60754-1/-2, IEC 60793,
IEC 60794-1-2, IEC 61034-2

Edelstahl Kabelbefestigung
Befestigung für Sensorkabel
- Edelstahl A4
- 4 mm Klemme, Edelstahl A4
Menge: 1212,000 m
Zuordnung: 444000000

**01.05.0040 Metallfreies Sensorkabel vorh. Kabelbühnen und Kanälen**
Metallfreies Sensorkabel

Verlegung auf vorhandenen Kabelbühnen und Kanälen

Nominaler Kabeldurchmesser: 4 mm
Gewicht: 17 kg/km
Max. Biegeradius: 80 mm
Max. Druckfestigkeit: 1.000 N / 10 cm
Max. Zugfestigkeit: 800 N (langzeitig)
Max. Kabellänge pro Trommel: 8.000 m je Trommel
Betriebstemperatur: -40 bis +85°C (kurzzeitig <1h bis
+150 °C)
Funktionserhalt: 2 Stunden bei 750 °C gemäß IEC
60331-25
Faseroptische Parameter: 50/125 µm
Multimodefaser mit Gradientenindex
Stecker: Vorkonfektioniert mit E2000 APC Steckern an
beiden Enden des Kabels (für jede Faser) Umweltklasse:
III (EN5422)
Zulassungen: EN 54-22 / UL 521 / ULC S530, ATEX / IECEx
Geprüft nach: IEC 60331-25, IEC 60332-1/-2/-3-24,
IEC 60754-1/-2, IEC 60793,
IEC 60794-1-2, IEC 61034-2

Sensor Cable Connectors - 2 x Pigtail with E2000 8°
APC Connector - Splice Protection - Pre-assembled on
One Cable End

E2000 8° APC Pigtail
- MM GI 50/125 µm, ca. 2.8 mm, 5.0 m
Menge: 25890,000 m
Zuordnung: 444000000

**01.05.0050 Heavy Duty Spleißbox**
Heavy Duty Spleißbox
 - IP67 Aluminium, grau beschichtet
 - Innen-/Außeneinsatz
 - Abmessungen: 57 x 82 x 128 mm
 - 3 x Kabeleinführungen mit PG-Kabelverschraubungen
 - 1 x Spleißhalter
Menge: 90,000 St
Zuordnung: 444000000

#### 01.06 Titel 6: Handmelder und Rauchmelder Hauptverkehrsstollen

**01.06.0010 Mehrfachsensormelder Streulicht Wärme integr. Signalgeber**
StL-Nr. STLB-Bau 4 /2025
Mehrfachsensormelder, DIN EN 54-5 und DIN EN 54-7, nach
dem Streulicht- und Wärmeprinzip, einschl. Sockel, für
trockene Räume, mit integriertem Signalgeber im Sockel,
akustisch, überwacht, DIN EN 54-3, Notsignal DIN
33404-3, auf verschiedene Signaltöne an der Zentrale
änderbar, als elektronischer Schallgeber,
Energieversorgung aus der Zentrale ringbusversorgt über
Busleitung, Schalldruckpegel mind. 80 dB(A), mit
graviertem Bezeichnungsschild, DIN 1450 als
Signalisationstext, Montage an Wand, einschl. Halter
für Wandmontage,
Arbeitshöhe des Montageortes bis 3,5 m über der
Standfläche des hierfür erforderlichen Gerüstes.
Menge: 15,000 St
Zuordnung: 456000000 063

**01.06.0020 Mehrfachsensormelder Streulicht Wärme Meldereinzelkennung**
StL-Nr. STLB-Bau 4 /2025
Mehrfachsensormelder, DIN EN 54-5 und DIN EN 54-7, nach
dem Streulicht- und Wärmeprinzip, einschl. Sockel für
Leitungsführung Aufputz, für Meldereinzelkennung, mit
graviertem Bezeichnungsschild, DIN 1450 als
Signalisationstext, Montage an abgehängter Decke,
einschl. Halter für abgehängte Montage,
Arbeitshöhe des Montageortes bis 3,5 m über der
Standfläche des hierfür erforderlichen Gerüstes.
Menge: 6,000 St
Zuordnung: 456000000 063

**01.06.0030 Ersatzglas für Handfeuermelder**
Menge: 10,000 St
Zuordnung: 456000000

#### 01.07 Titel 7: Sonstiges

*Hinweis*
Bohrungen

**01.07.0010 Bohrung Betonstein Durchm. 50mm T 25-30cm**
Bohrung, Mauerwerk Wand, Bohrdurchmesser bis 50 mm,
Bohrtiefe über 25 bis 30 cm, einschl. Lösen des
Bohrkerns aus dem Gefüge,  Arbeitshöhe bis 3,5 m,
Ausführung innerhalb des Bauwerks, aufgenommene Stoffe
sammeln, ohne Zerkleinerung, im Behälter des AN lagern,
transportieren, entsorgen zur Verwertungsanlage, Abfall
ist nicht gefährlich, nicht schadstoffbelastet.
Menge: 4,000 St
Zuordnung: 444000000 084

**01.07.0020 Bohrung Betonstein Durchm. 30mm T 30-35cm**
Bohrung, Mauerwerk Wand, Bohrdurchmesser bis 30 mm,
Bohrtiefe über 30 bis 35 cm, einschl. Lösen des
Bohrkerns aus dem Gefüge,  Arbeitshöhe bis 3,5 m,
Ausführung innerhalb des Bauwerks, aufgenommene Stoffe
sammeln, ohne Zerkleinerung, im Behälter des AN lagern,
transportieren, entsorgen zur Verwertungsanlage, Abfall
ist nicht gefährlich, nicht schadstoffbelastet.
Menge: 6,000 St
Zuordnung: 444000000 084

*Hinweis*
Brandschottungen

**01.07.0030 Brandschutzabschottung Leitungsanlagen flexibler Schott S90 0,05-0,1m2**
StL-Nr. STLB-Bau 4 /2025
Brandschutzabschottung an Kabel-/Leitungsanlagen als
flexibles Schott, Feuerwiderstandsklasse S 90 DIN
4102-9, mit allgemeinem bauaufsichtlichen
Prüfzeugnis/allgemeiner bauaufsichtlicher Zulassung,
Querschnitt über 0,05 bis 0,1 m2, Brandverhaltensklasse
DIN EN 13501-1 A1 (nichtbrennbar), im Gebäude, mit
Kennzeichnungsschild, Arbeitshöhe des Montageortes bis
3,5 m über der Standfläche des hierfür erforderlichen
Gerüstes, Wand aus Mauerwerk, Dicke 490 mm.
Menge: 2,000 St
Zuordnung: 444000000 047

**01.07.0040 Brandschutzabschottung Leitungsanlagen flexibler Schott S90 0,02-0,05m**
StL-Nr. STLB-Bau 4 /2025
Brandschutzabschottung an Kabel-/Leitungsanlagen als
flexibles Schott, Feuerwiderstandsklasse S 90 DIN
4102-9, mit allgemeinem bauaufsichtlichen
Prüfzeugnis/allgemeiner bauaufsichtlicher Zulassung,
Querschnitt über 0,02 bis 0,05 m2,
Brandverhaltensklasse DIN EN 13501-1 A1
(nichtbrennbar), im Gebäude, mit Kennzeichnungsschild,
Arbeitshöhe des Montageortes bis 3,5 m über der
Standfläche des hierfür erforderlichen Gerüstes, Decke
aus Beton, Dicke 300 mm.
Menge: 2,000 St
Zuordnung: 444000000 047

**01.07.0050 Brandschutzabschottung Leitungsanlagen flexibler Schott S30 0,05-0,1m2**
StL-Nr. STLB-Bau 4 /2025
Brandschutzabschottung an Kabel-/Leitungsanlagen als
flexibles Schott, Feuerwiderstandsklasse S 30 DIN
4102-9, mit allgemeinem bauaufsichtlichen
Prüfzeugnis/allgemeiner bauaufsichtlicher Zulassung,
Querschnitt über 0,05 bis 0,1 m2, Brandverhaltensklasse
DIN EN 13501-1 A1 (nichtbrennbar), im Gebäude, mit
Kennzeichnungsschild, Arbeitshöhe des Montageortes bis
3,5 m über der Standfläche des hierfür erforderlichen
Gerüstes, Wand aus Mauerwerk, Dicke 300 mm.
Menge: 2,000 St
Zuordnung: 444000000 047

**01.07.0060 Brandschutzbekl. Beflammung außen Kalziumsilikatpl D 35mm E30 Gebäude**
StL-Nr. STLB-Bau 4 /2025
Brandschutzbekleidung für den Funktionserhalt an
Kabel-/Leitungsanlagen, Beflammung von außen,
rechteckig, mit allgemeinem bauaufsichtlichen
Prüfzeugnis, mit Brandschutzplatten aus Kalziumsilikat,
Dicke 35 mm, Feuerwiderstandsklasse E 30 DIN 4102-12,
im Gebäude.
Menge: 32,000 m2
Zuordnung: 444000000 047

*Hinweis*
Messungen

Sämtliche Messergebnisse sind in Papierform und auf
Datenträger zu übergeben.
Die Papier-Dokumentation wird in Listenform übergeben
und enthält die Extremwerte aller Meßparameter. Die
Einhaltung der Grenzwerte und die Erfüllung der
Gesamtanforderungen wird dargestellt.
Die Dokumentation in Datenform enthält zusätzlich eine
graphische Darstellung der Messergebnisse
(Messwertkurven in Abhängigkeit von der Frequenz). Das
Programm zur externen Weiterverarbeitung der Messdaten
wird dem Nutzer zur Verfügung gestellt, die Kosten sind
in den Einheitspreisen enthalten.

**01.07.0070 Messung gemäß VDE 0105, Wechselstromleitung 3/4-adrig**
Messung gemäß VDE 0105 an vorh. Leitungen,
Schleifenwiderstand, Isolationswiderstand.
Wechselstromleitung 3/4-adrig. Dokumentation.
Menge: 27,000 St
Zuordnung: 449000000

**01.07.0080 Messung Cu PL Link Ea**
StL-Nr. STLB-Bau 4 /2025
Messung Kupferkabel PL (Permanent Link) -
Installationsstrecke, DIN EN 50173-1 (VDE 0800-173-1),
Link Klasse E Index A tiefgestellt, Darstellung der
Messung als Tabelle und als Grafik, Dokumentation vorab
digital zur Prüfung und nach Freigabe als Ausdruck und
auf Datenträger, im PDF-Format und mit Originaldateien,
als Standard-Report, in einfacher Ausfertigung.
Menge: 106,000 St
Zuordnung: 457000000 061

**01.07.0090 OTDR-Messung**
Pegel- und OTDR-Messung nach ISO/IEC 11801 bzw. EN
50173-1: 2002,
von Installationsstrecken mit Lichtwellenleitern.
Wellenlängen 850nm und 1300nm, bidirektionale Messung.
Das Messprotokoll muss mindestens die nachfolgenden
Angaben beinhalten:
Messgerätetyp, Messgerätehersteller
Kabeltyp, Kabelhersteller
Kundenname
Messtechniker, Messdatum
Kabel-/Anschlussbezeichnung
Folgende Messergebnisse müssen dargestellt werden:
Gesamtdämpfungsverlauf der Installationsstrecke
grafisch
Alle Dämpfungswerte von Steckverbindern
Spleißdämpfungen
Rückflussdämpfung
Kabellänge
EP je Faser.
Menge: 128,000 St
Zuordnung: 457000000

**01.07.0100 Test Maximalabstand Flammenerkennung**
Test Maximalabstand Flammenerkennung im
Hauptverkehrsstollen Ost und West.
Zur Festlegung der Kamerastandorte und der
Kameraobjektive (Öffnungswinkel) sind im
Hauptverkehrsstollen mit den angebotenen Systemen
Messungen je Standort vorzunehmen.
Bei den Messungen ist von einer Feuerbreite von 0,3 bis
0,5 m auszugehen.
Die Dokumentation erfolgt in Datenform 2-fach auf
USB-Stick mit folgenden Angaben:
1. Kameratyp
2. Öffnungswinkel (Standort-Objektiv)
3. Kamerastandort mit Achsstationierungsangaben von
Beginn des Tunnels (km 0.000) beginnend bis Ende des
Tunnels (km 4+828)

Im Einheitspreis enthalten sind:
Bereitstellung der Systemkomponenten, Aufbau der
Stromversorgung, Auf- und Abbau sowie Transportkosten.
Menge: 106,000 St
Zuordnung: 444000000

**01.07.0110 Alugerüst für Innenraumarbeiten**
Alugerüst für Innenraumarbeiten
- Alugerüst fahrbar
- Arbeitshöhe bis 4,00m
- Transport der Grundeinheit durch Türrahmen,
Durchgangshöhe 2,00m x Breite 0,90m
- einschl. Auf- und Abbau
- Tagesmiete je Arbeitstag
Menge: 15,000 St
Zuordnung: 455000000

**01.07.0120 Scheren-Hubarbeitsbühne Elektro**
Scheren-Hubarbeitsbühne Elektro

- Arbeitshöhe bis max. 8,0m
- Tragkraft min. 350 kg
- für Innen- und Außenanwendung
- geringer Wendekreis
- verlängerbare Plattform
- Steckdose 16A/230V
- Gerätebreite max. 0,81m
- Gerätehöhe max. 2,0m

Tagespreis einschließlich An- und Abfahrt.
Menge: 75,000 St
Zuordnung: 444000000

**01.07.0130 Einweisung**
Einweisung und Schulung des Betreibers und Nutzers
durch einen Spezialisten des Anlagenerrichters einschl.
Übergabe von Bedienungsanleitung und Kurzbeschreibung
des Systems in deutscher Sprache.

Die Einweisung und Schulung erfolgt an der Anlage
anhand der projektspezifisch erstellten Dokumentation
und beihaltet die wesentlichen Elemente wie
Dokumentationsaufbau mit entsprechenden Erläuterungen,
technischer Aufbau der Zentralen sowie der
Einzelanlagen, Bedienung, Erläuterung zu Einzelwerten.

Es ist eine Mindestdauer von drei kompletten
Arbeitstagen vor Ort sowie die erforderlichen
vorbereitenden Arbeiten zu berücksichtigen.
Menge: 1,000 St
Zuordnung: 455000000

**01.07.0140 Bestands-/Revisionsunterlagen**
Bestands-/Revisionsunterlagen

Die Ordner werden differenziert nach Gewerken 3-fach in
Papier und 1-fach auf Datenträger angelegt und
beschriftet.
Diese werden 4 Wochen vor Abnahme bereitgestellt.

Dokumentation/Revisionsunterlagen erstellen, farbig,
gemäß CAD-Richtlinie BLB und Bundeswehr (aktuelle
Richtlinie) mit Lagepläne, Installations- u.
Schemaplänen, Details sowie technische Berechnungen,
Brandschottkataster und EEB-Liste gemäß
Bundeswehrrichtlinie.
Zur Abgabe 3-fach in Papierform in festen Ordnern und
1-fach elektronisch in Datenträgerform, deutsche
Ausführung.
Menge: 1,000 psch
Zuordnung: 449000000

**01.07.0150 Beistellen von Personal für die Abnahme der BMA mit dem BAIUDBw**
Beistellen von Personal für die Abnahme der
Brandmeldeanlage mit dem BAIUDBw.
Menge: 8,000 h
Zuordnung: 449000000

**01.07.0160 Beistellen Personal Feuerwehr-Abnahme**
Beistellen von Personal für die Feuerwehr-Abnahme mit
dem Bauherrn.
Menge: 8,000 h
Zuordnung: 449000000 060

**01.07.0170 Schulung und Einweisung des technischen Personals des BwDLZ**
Schulung und Einweisung des technischen Personals des
BwDLZ zur sachgerechten Bedienung und Wartung der
Brandmeldeanlage vor Ort.
Menge: 8,000 h
Zuordnung: 449000000

**01.07.0180 Obermonteur-in sämtliche Kosten/Zuschläge**
StL-Nr. STLB-Bau 4 /2025
Stundenlohnarbeiten durch Obermonteur/-in
der Verrechnungssatz für die jeweilige Arbeitskraft
umfasst sämtliche Aufwendungen wie Lohn- und
Gehaltskosten, Lohn- und Gehaltsnebenkosten, Zuschläge,
lohngebundene und lohnabhängige Kosten, sonstige
Sozialkosten, Gemeinkosten, Wagnis und Gewinn.
Menge: 20,000 h
Zuordnung: 399000000 091

**01.07.0190 Obermonteur-in Zuschläge Nachtarbeit**
StL-Nr. STLB-Bau 4 /2025
Stundenlohnarbeiten durch Obermonteur/-in
der Verrechnungssatz für die jeweilige Arbeitskraft
umfasst nur die Zuschläge für Nachtarbeit.
Menge: 20,000 h
Zuordnung: 399000000 091

**01.07.0200 Obermonteur-in Zuschläge Sonn-Feiertag**
StL-Nr. STLB-Bau 4 /2025
Stundenlohnarbeiten durch Obermonteur/-in
der Verrechnungssatz für die jeweilige Arbeitskraft
umfasst nur die Zuschläge für Sonn- und
Feiertagsarbeit.
Menge: 20,000 h
Zuordnung: 399000000 091

**01.07.0210 Obermonteur-in Zuschläge Nachtarbeit Sonn-Feiertag**
StL-Nr. STLB-Bau 4 /2025
Stundenlohnarbeiten durch Obermonteur/-in
der Verrechnungssatz für die jeweilige Arbeitskraft
umfasst nur die Zuschläge für Nachtarbeit an Sonn- und
Feiertagen.
Menge: 20,000 h
Zuordnung: 399000000 091

**01.07.0220 Monteur-in sämtliche Kosten/Zuschläge**
StL-Nr. STLB-Bau 4 /2025
Stundenlohnarbeiten durch Monteur/-in
der Verrechnungssatz für die jeweilige Arbeitskraft
umfasst sämtliche Aufwendungen wie Lohn- und
Gehaltskosten, Lohn- und Gehaltsnebenkosten, Zuschläge,
lohngebundene und lohnabhängige Kosten, sonstige
Sozialkosten, Gemeinkosten, Wagnis und Gewinn.
Menge: 20,000 h
Zuordnung: 399000000 091

**01.07.0230 Monteur-in Zuschläge Nachtarbeit**
StL-Nr. STLB-Bau 4 /2025
Stundenlohnarbeiten durch Monteur/-in
der Verrechnungssatz für die jeweilige Arbeitskraft
umfasst nur die Zuschläge für Nachtarbeit.
Menge: 20,000 h
Zuordnung: 399000000 091

**01.07.0240 Monteur-in Zuschläge Sonn-Feiertag**
StL-Nr. STLB-Bau 4 /2025
Stundenlohnarbeiten durch Monteur/-in
der Verrechnungssatz für die jeweilige Arbeitskraft
umfasst nur die Zuschläge für Sonn- und
Feiertagsarbeit.
Menge: 20,000 h
Zuordnung: 399000000 091

**01.07.0250 Monteur-in Zuschläge Nachtarbeit Sonn-Feiertag**
StL-Nr. STLB-Bau 4 /2025
Stundenlohnarbeiten durch Monteur/-in
der Verrechnungssatz für die jeweilige Arbeitskraft
umfasst nur die Zuschläge für Nachtarbeit an Sonn- und
Feiertagen.
Menge: 20,000 h
Zuordnung: 399000000 091

**01.07.0260 Helfer-in sämtliche Kosten/Zuschläge**
StL-Nr. STLB-Bau 4 /2025
Stundenlohnarbeiten durch Helfer/-in
der Verrechnungssatz für die jeweilige Arbeitskraft
umfasst sämtliche Aufwendungen wie Lohn- und
Gehaltskosten, Lohn- und Gehaltsnebenkosten, Zuschläge,
lohngebundene und lohnabhängige Kosten, sonstige
Sozialkosten, Gemeinkosten, Wagnis und Gewinn.
Menge: 20,000 h
Zuordnung: 399000000 091

**01.07.0270 Helfer-in Zuschläge Nachtarbeit**
StL-Nr. STLB-Bau 4 /2025
Stundenlohnarbeiten durch Helfer/-in
der Verrechnungssatz für die jeweilige Arbeitskraft
umfasst nur die Zuschläge für Nachtarbeit.
Menge: 20,000 h
Zuordnung: 399000000 091

**01.07.0280 Helfer-in Zuschläge Sonn-Feiertag**
StL-Nr. STLB-Bau 4 /2025
Stundenlohnarbeiten durch Helfer/-in
der Verrechnungssatz für die jeweilige Arbeitskraft
umfasst nur die Zuschläge für Sonn- und
Feiertagsarbeit.
Menge: 20,000 h
Zuordnung: 399000000 091

**01.07.0290 Helfer-in Zuschläge Nachtarbeit Sonn-Feiertag**
StL-Nr. STLB-Bau 4 /2025
Stundenlohnarbeiten durch Helfer/-in
der Verrechnungssatz für die jeweilige Arbeitskraft
umfasst nur die Zuschläge für Nachtarbeit an Sonn- und
Feiertagen.
Menge: 20,000 h
Zuordnung: 399000000 091
